# Fredersdorf-Vogelsdorf Wartung/Instandhaltung STB
Angebotsaufforderung (GAEB DA XML 3.2, DA83)
Projekt: 26-026
Währung: EUR
Vergabeart: Öffentliche Ausschreibung
Abgabeort: Gemeinde Fredersdorf-Vogelsdorf; ;
Erstellt mit: GXML Toolbox V3.3 R20220330, ORCA AVA 25.0.5 - Professional Edition 25.00.05, 02.07.2026

## Allgemeine Hinweise zur Ausschreibung
1. Vorbemerkungen

Mit den vorliegenden Unterlagen schreibt die Gemeinde Fredersdorf-Vogelsdorf die Zeitvertragsarbeiten zur Wartung, Instandhaltung und Instandsetzung der Straßenbeleuchtung sowie zum Vorhalten eines Bereitschaftsdienstes über 24 Stunden zum Soforteinsatz im Gemeindegebiet aus. Die Ausschreibung und Vergabe erfolgt in einem Los.

Alle Positionen verstehen sich inkl. Lohn sowie Lieferung der zur Leistungserbringung notwendigen Stoffe und Materialien sofern im Leistungstext nichts anderes angegeben ist. Die Kosten für die An- und Abfahrt, das Vorhalten von Geräten und Maschinen, für die Baustelleneinrichtung, für die Kennzeichnung, eventuell notwendige Absperrungen und Beschilderungen, für benötigte Medien, für das Freimachen des Geländes sowie die Beseitigung jeglicher Verunreinigungen, die durch die Arbeiten des AN aufgetreten sind, wenn nicht anders im Leistungstext festgelegt, sind in die Einheitspreise einzurechnen und werden nicht gesondert vergütet.

Eine Vergütung der Stundenlohnarbeiten bedarf der vorherigen Abstimmung der Leistungen mit dem AG und dessen Zustimmung. Diese sind vorher schriftlich zu vereinbaren und anzuzeigen.

Verkehrsrechtliche Anordnungen und Genehmigungen zur Durchführung von Arbeiten im Bereich öffentlicher Straßen und Wege sind bei den zuständigen Rechträgern zu beantragen.

Verunreinigungen und Beschädigungen an vorhandenen Leitungen, Häusern, Wegen usw., die durch den Auftragnehmer herbeigeführt wurden, hat der AN auf eigene Kosten zu beseitigen.

Die Abrechnung aller Leistungen erfolgt nach prüfbarem Aufmaß. Bei Kabelverlegearbeiten ist der Trassenverlauf zu skizzieren (Mindestangaben: Kabeltyp, Abstand des Kabels zu Gebäuden/Zäunen oder anderen markanten Punkten, Mastabstand, Kabeltiefe, Lichtmast- und Leuchtentyp, Leuchtmittel, Art der Nachtabsenkung). Die Abrechnung erfolgt nach Ablauf eines jeden Monats. Rechnungen sind in 1-facher Ausführung per E-Mail an G.Soeffker@fredersdorf-vogelsdorf.de zu senden.

Für die Ausführung von Änderungen/Erweiterungen sowie energetische Verbesserungen/Erneuerungen an der Straßenbeleuchtungsanlage besteht für den Bieter kein Rechtsanspruch.

Der Bieter bestätigt, dass die aufgeführten Lohnstundensätze / Einheitspreise unter Beachtung der Verordnung PR Nr 30/53 über die Preise bei öffentlichen Aufträgen, des Bundesministerums der Justitz und für Verbraucherschutz ermittelt worden sind. (Marktwirtschaftliche Grundsätze auf dem Gebiet des öffentlichen Auftragswesens).

2. Grundlagen, Grundsätze

Prinzipielle Grundlage für die Vergabe, Realisierung und Abrechnung von Leistungen nach diesem Vertrag ist die Verdingungsordnung für Bauleistungen (VOB) in der Ausgabe 2019, aktualisiert durch Ergänzungsbnd 2023.

Bestandteil der Aufträge/ Verträge zur Realisierung von Jahresvertragsarbeiten sind die allgemeinen Vertragsbedingungen der VOB/ B und die Besonderen Vertragsbedingungen dieser Dokumentation. Der sachliche Geltungsbereich ergibt sich ebenso wie die technische Ausführung grundsätzlich aus den ATV DIN 18384.

Weitere Ausführungsgrundlagen sind u.a.:
- die allgemein anerkannten Regeln der Technik in der jeweils gültigen Fassung
- die DIN-VDE-Bestimmungen in der jeweils gültigen Fassung
- die Technischen Anschlussbedingungen (TAB) des zuständigen Netzbetreibers
- die Technischen Anschlussregeln Niederspannung gemäß DIN VDE-AR-N 4100 in der jeweils gültigen Fassung
- die Sonderzulassungen, Herstellerangaben und Verwendbarkeitsnachweise der eingesetzten Materialien, Bauteile und Hilfsvorrichtungen
- die jeweils gültigen AAB-Richtlinien des Auftraggebers
- DIN VDE 0100-520 "Errichten von Niederspannungsanlagen - Auswahl und Errichtung elektrischer Betriebsmittel - Kabel- und Leitungsanlagen"
- DIN VDE 0100-540 "Errichten von Niederspannungsanlagen - Erdungsanlagen, Schutzleiter und Schutzpotentialausgleichsleiter"
- DIN 1998 "Unterbringung von Leitungen und Anlagen in öffentlichen Flächen"
- DIN EN 13201 (alle Teile) "Straßenbeleuchtung"
- DIN EN 40 (alle relevanten Teile) "Lichtmaste"
- DIN EN 60598-2-3 (VDE 0711-2-3) "Leuchten - Teil 2-3: Besondere Anforderungen - Leuchten für Straßen- und Wegebeleuchtung"
- DIN EN IEC 62305 (VDE 0185-305) "Blitzschutz" (alle relevanten Teile)
- DIN EN IEC 62561 "Blitzschutzsystembauteile" (alle relevanten Teile)
- DGUV Vorschrift 3 "Elektrische Anlagen und Betriebsmittel" (ehemals BGV A3)
- Betriebssicherheitsverordnung (BetrSichV)
die einschlägigen DGUV-Vorschriften, DGUV-Regeln und DGUV-Informationen für den Einsatz von Hebezeugen sowie für Arbeiten unter schwebenden Lasten
- DIN EN ISO 20471 "Hochsichtbare Warnkleidung"
- Richtlinien für die Sicherung von Arbeitsstellen an Straßen (RSA)
- Zusätzliche Technische Vertragsbedingungen und Richtlinien für Sicherungsarbeiten an Arbeitsstellen an Straßen (ZTV-SA)
- Brandenburgische Bauordnung (BbgBO) in der jeweils gültigen Fassung
- Handwerksordnung (HwO)
- Gewerbeordnung (GewO)
- Straßenverkehrs-Ordnung (StVO)
- alle einschlägigen Arbeitsschutz-, Unfallverhütungs-, Umwelt- und Naturschutzvorschriften in der jeweils gültigen Fassung

Tiefbauarbeiten für die Kabellegung oder das Stellen von Lichtmasten dürfen erst nach Vorliegen der erforderlichen Genehmigungen der Rechtsträgern ausgeführt werden. Die Bauausführung hat unter derzeitig geltenden Vorschriften und Normen zu erfolgen.

3. Auftragserteilung und Umfang der Leistung

Bei der vorliegenden Ausschreibung handelt es sich um die Ausführung von Wartungs-, Instandhaltungs- und Reparaturarbeiten in der Gemeinde Fredersdorf-Vogelsdorf.

Eine Erweiterung des Straßenbeleuchtungsnetzes ist nicht Auftragsbestandteil. Der Leistungsumfang beinhaltet nur Leistungen die aufgrund betriebsbedingter Ausfälle, Alterungs- und Verschleißerscheinungen, Zerstörung o.a. an der bereits vorhandenen Straßenbeleuchtung notwendig sind.

Die Leistungen gliedern sich in drei Teilbereiche.

1. Instandhaltung - turnusmäßige Wartung und Unterhaltung der Straßenbeleuchtungsanlagen
2. Instandsetzung - Reparaturarbeiten nach Störung oder Havarie
3. Vorhalten eines Bereitschaftdienstes über 24 Stunden zum Soforteinsatz

Bereich 1 - Instandhaltung [ a) Sichtkontrolle und b) Reinigung und Wartung ]

a) Sichtkontrolle
Die gesamte Beleuchtungsanlage in der Gemeinde Fredersdorf-Vogelsdorf ist zweimal jährlich einer Sichtkontrolle zu unterziehen. Die Aufstellung der Beleuchtungsanlage ist tabellarisch darzustellen. Der Auftragnehmer (AN) hat dem Auftraggeber (AG) nach Auftragserteilung einen Tourenplan zur Bestätigung vorzulegen. Bei der turnusmäßigen Sichtkontrolle sind folgende Leistungen auszuführen:

- Sichtkontrolle aller im Ort befindlichen Straßenbeleuchtungsschränke und Verteilersäulen
- Sichtkontrolle zur Standfestigkeit der Lichtmasten.

b) Reinigung und Wartung
Der Tourenplan ist durch den AN so zu erstellen, dass jährlich alle Straßenbeleuchtungsschränke sowie ca. 33% der Leuchten gereinigt und gewartet werden, so dass innerhalb von 3 Jahren alle Leuchten erfasst werden. Die Lichtpunkte, welche nach Vorgabe des AG neu bezeichnet/nummeriert werden sollen, sind ebenfalls tabellarisch zu erfassen. Bei der turnusmäßigen Wartung sind folgende Leistungen auszuführen:

- Reinigen der kompletten Leuchte innen und außen inkl. Leuchtenwanne (LED nur außen).
- Kontrolle aller elektrischen Bauteile der Leuchte wie Vorschalt- und Zündgeräte sowie deren Klemmstellen.
- Reinigung und Überprüfung aller Straßenbeleuchtungsschränke auf Betriebsicherheit aller elektrischen Bauteile und Klemmstellen.

Mängel, die während der turnusmäßigen Kontrolle festgestellt werden, sind dem AG anzuzeigen und nach Freigabe in der Regel innerhalb von 2 Tagen zu beseitigen. Alle notwendigen Arbeiten, die nicht innerhalb der Wartung realisiert werden können, sind in einem Bericht zu erfassen und dem AG mit Realisierungsvorschlag sowie Kostenangebot (auf Grundlage der Jahresvertragspreise) zu übergeben. Die Ausführung dieser Leistungen hat erst nach gesonderter schriftlicher Beauftragung durch den AG zu erfolgen.

Bereich 2 - Instandsetzung / Reparaturen [ a) Störungen und b) Havarie ]

Leistungen dieses Bereiches sind nur nach gesonderter Beauftragung durch den AG zu erbringen. Bei eventuellen Gefahren bzw. möglichen Folgeschäden hat der AN die Gefahrenbeseitigung unverzüglich sicherzustellen. Das Herstellen der Sicherheitsvoraussetzungen für die Durchführung der notwendigen Arbeiten (z.B. Ab- und Zuschalten der entsprechenden Beleuchtungsschränke, Absperren und Beleuchten der Baustelle, ggf. Einholung verkehrsrechtlicher Genehmigungen, wie Schachtscheine e.t.c.) müssen sofort vorgenommen werden. Nach Ausführung der Arbeiten ist ein Funktionstest durchzuführen.

Grundsätzlich wird unterschieden zwischen einer Störung und einer Havarie.

a) Störungen
Die Störung beinhaltet im Wesentlichen den Ausfall einzelner Lichtpunkte durch Beendigung der Lebensdauer von Leuchtmitteln und/oder Steuerung. Diese Ausfälle werden dem AN durch fortlaufende Störungsmeldungen mitgeteilt. Die Störungsbeseitigung hat zeitnah, jedoch spätestens innerhalb von 2 Tagen zu erfolgen. Nach erfolgter Reparatur ist die Realisierung unverzüglich dem Auftraggeber zu melden. Beinhaltet eine Störungsmeldung den Leuchtenausfall in einer oder mehreren Straßen (in der Regel Störung im Schaltschrank), dann gilt die unverzügliche Fehlerbeseitigung wie für eine Havarie.

b) Havarie
Im Falle einer Havarie - hervorgerufen durch Unfall, Naturereignisse, vorsätzliche oder fahrlässige Sachbeschädigungen - ist eine unverzügliche Gefahrenbeseitigung zu gewährleisten.

Bereich 3 - Vorhalten eines Bereitschaftsdienstes über 24 Stunden zum Soforteinsatz

Im Falle einer Havarie außerhalb der regulären Arbeitszeiten ist für die sofortige Gefahrenbeseitigung über 24 Stunden ein Bereitschaftsdienst vorzuhalten. Die Information über einen erforderlichen Einsatz zur unverzüglichen Beseitigung von Gefahren kann auch von Dritten (Feuerwehr, Polizei oder andere Einsatzkräfte) an den Bereitschaftsdienst erfolgen.

4. Hinweise zur Leistungsbeschreibung

Der Leistungsbeschreibung liegen prinzipiell die allgemeinen Regelungen gem. § 9 VOB/A zu Grunde. Die bei den Positionen angegebenen Mengen sind Richtgrößen auf Grund von Erfahrungswerten und dienen lediglich der Bildung einer Vergleichsangebotssumme. Die tatsächlich erbrachten Leistungen sind zum Nachweis abzurechnen. Aus den angegebenen Mengen kann kein Anspruch auf den Umfang der Beauftragung abgeleitet werden.

Die Kosten für die An- und Abfahrt, das Vorhalten von Geräten und Maschinen, für die Baustelleneinrichtung, für die Kennzeichnung, eventuell notwendige Absperrungen und Beschilderungen, für benötigte Medien, für das Freimachen des Geländes sowie die Beseitigung jeglicher Verunreinigungen, die durch die Arbeiten des AN aufgetreten sind, wenn nicht anders im Leistungstext festgelegt, sind in die Einheitspreise einzurechnen und werden nicht gesondert vergütet.

Der Bieter erklärt durch die Abgabe des Angebotes, dass er die Örtlichkeit und die vorhandene Straßenbeleuchtungsanlage eingehend besichtigt und sich über die Verhältnisse unterrichtet hat. Enthalten die Verdingungsunterlagen nach Auffassung des Bieters Unklarheiten, so hat der Bieter unverzüglich den Auftraggeber vor Angebotsabgabe schriftlich darauf hinzuweisen. Der Bieter verpflichtet sich, dem Auftraggeber bei Angebotsabgabe solche Leistungen anzuzeigen, die zur Leistungserbringung erforderlich sind, jedoch nicht von der Ausschreibung erfasst wurden.

5. Abrechnung fertiggestellter Vertragsleistungen

Die Abnahme von Jahresvertragsarbeiten regelt sich prinzipiell nach den Vorgaben des § 12 VOB/B. Realisierte Jahresvertragsleistungen sind grundsätzlich gem. § 14 VOB/B abzurechnen. Die Leistungen des 1. Bereiches gem. Abschnitt 3 bedürfen keiner formellen Abnahme. Die Abrechnung erfolgt nach erbrachter Leistung in der entsprechenden Monatsabrechnung. Die Leistungen sind nachvollziehbar aufzuführen. Abnahmen für Leistungen des Bereiches 2 gem. Abschnitt 3 werden mit der jeweiligen Auftragserteilung im Bedarfsfall gesondert festgelegt. Die Leistungen sind entsprechend ihrer Beauftragung einzeln und gesondert abzurechnen. Den Rechnungen sind nachvollziehbare Aufmaße beizulegen.

## 01 Instandhaltung und -setzung der Straßenbeleuchtung

### Titel 01 Instandhaltung - turnusmäßige Wartung und Unterhaltung der Straßenbeleuchtungsanlage

#### Bereich 01.01 Grundleistungen

**01.01.1 Halbjährliche Wartungspauschale - Sichtkontrolle**
Halbjährliche Grundpauschale für die Durchführung der Durchsicht der kompletten Straßenbeleuchtungsanlage gemäß dem bestätigten Tourenplan. Dieser ist so zu gestalten, dass alle Leuchten und Straßenbeleuchtungsschränke innerhalb eines halben Jahres erfasst werden.
Damit sind alle turnusmäßigen Leistungen (ohne Instandsetzung) abgegolten:
- Abfahren und Sichtkontrolle aller im Ort befindlichen Straßenbeleuchtungsschränke und Verteilersäulen
- Abfahren und Sichtkontrolle aller im Ort befindlichen Lichtpunkte einschl. der Beleuchtungsmaste, Mastanschlüsse und Befestigung der Ausleger/Leuchten. Sollten Zweifel an der Standfestigkeit festgestellt werden (z.B. Risse, Korrosion u.ä), müssen entsprechende Prüfmaßnahmen durchgeführt werden. Die Prüfmaßnahmen sind mit dem Auftraggeber im Detail vor Ausführung abzustimmen.
- inkl. Kosten für Fahrzeuge, Leitern, Hebebühnen, Absperrungen, sonstige Technik und Personal
- inkl. Wartungsprotokolle (die dem AG spätestens 3 Werktage nach Ausführung übersendet/übergeben werden)

Die Sichtkontrolle ist bei eingeschalteter Beleuchtungsanlage durchzuführen.
Menge: 2,000 psch

**01.01.2 Jahresgenehmigung, Verkehrsrechtliche Anordnung**
*** Pauschalposition
Jahresgenehmigung, Verkehrsrechtliche Anordnung
Beantragung der Jahresgenehmigung / verkehrsrechtlichen Anordnung beim zuständigen Rechtsträger für Arbeiten auf öffentlichen Straßen, Wegen und Plätzen in der Gemeinde Fredersdorf-Vogelsdorf inkl. aller Gebühren und Nebenkosten.
Menge: 1,000 psch

**01.01.3 Reinigung und Wartung der Leuchten je Lichtpunkt**
Reinigung und Wartung der Leuchten je Lichtpunkt einschl. aller erforderlichen Geräte und Hebezeuge sowie Zubehör. Die Reinigung und Wartung der Leuchten hat nach Abstimmung mit dem AG entsprechend dem vorzulegenden Tourenplan zu erfolgen. Der Tourenplan ist so zu gestalten, dass 1x jährlich ca. 33 % der Leuchten gereinigt und gewartet werden, so dass innerhalb von 3 Jahren alle Leuchten erfasst werden.
- Die kompletten Leuchtenkörper sind von innen und außen zu
reinigen inkl. Reinigung der Leuchtenwanne (LED nur außen).
- Es sind alle elektrischen Bauteile wie Vorschalt- und Zündgeräte auf ihre Funktionstüchtigkeit zu prüfen einschl. ihrer Klemmstellen.
- Die Verunreinigungen an Masten sind zu beseitigen.

Vor der Beauftragung der Arbeiten ist eine Abstimmung mit dem AG erforderlich.

Der Angebotspreis ist je Lichtpunkt anzugeben.
Menge: 2100,000 St

**01.01.4 Reinigung und Wartung der Straßenbeleuchtungsschränke**
Reinigung und Wartung der Straßenbeleuchtungsschränke einschl. aller erforderlichen Geräte und Zubehör. Die Reinigung und Wartung der Straßenbeleuchtungsschränke hat nach Abstimmung mit dem AG entsprechend dem vorzulegenden Tourenplan zu erfolgen. Der Tourenplan ist so zu gestalten, dass 1x jährlich alle Straßenbeleuchtungsschränke gereinigt und gewartet werden.
- Zu- und Abschalten sämtlicher Straßenbeleuchtungsschränke einschl. Sicherung gegen Wiedereinschalten (in Abstimmung mit dem Betreiber/EVU)
- Kontrolle aller Straßenbeleuchtungsschränke (gem. beiliegender Tabelle) hinsichtlich ihrer Betriebssicherheit und Funktion (Überprüfung der Klemmstellen, Schaltkontakte, Abdeckungen, Kabelanschlüsse, Sammelschienenhalterungen, Durchführungen und Isolatoren sowie Schaltelemente auf Funktion)
- Funktionsprobe und Einstellung der Schaltuhren nach vorgegebenen Werten.

Der Angebotspreis ist je Straßenbeleuchtungsschrank anzugeben.
Menge: 34,000 St

**01.01.5 Zerstörungsfreie Standsicherheitsprüfung von Stahlmasten**
Zerstörungsfreie Standsicherheitsprüfung der Stahlmasten inkl. Vorhaltung erforderlicher Geräte und Messverfahren sowie Zubehör und Dokumentation z.B. im mastap© Verfahren o.glw.

angeb. Verfahren: '.........'

Der Angebotspreis ist je Stahlmast anzugeben.
Menge: 1,000 St

**01.01.6 Ablesen der Zählerstände des Straßenbeleuchtungsnetzes**
Ablesen der Zählerstände des Straßenbeleuchtungsnetzes der Gemeinde Fredersdorf-Vogelsdorf am Ende des Jahres. Die Ableseergebnisse sind zu dokumentieren und eventuelle Unregelmäßigkeiten oder Abweichungen zu ergründen.
Der Angebotspreis ist je Zähler anzugebe.
Menge: 34,000 St

**01.01.7 Alljährliche Montage und Demontage der Weihnachtsbeleuchtung**
Alljährliche Montage und Demontage der Weihnachtsbeleuchtung (Sterne) an Leuchtenmasten (Montagehöhe bis 5 m). Vor der Montage ist eine Sichtkontrolle und ein Funktionstest der Weihnachtsbeleuchtung durchzuführen. Sollten Zweifel an der Festigkeit der Konstruktion festgestellt werden (z.B. Risse, Korrosion u.ä) ist der Auftraggeber darüber zu informieren. Alle defekten Leuchtmittel sind zu ersetzen.

Liefern, montieren/demontieren und betriebsbereit anschließen einschl. aller erforderlichen Geräte und Hebezeuge sowie Zubehör als komplette Leistung.

Die Transportkosten der Weihnachtsbeleuchtung vom Lagerplatz zum Einsatzort und zurück (maximal 5 km) sind im Angebotspreis für die Montage/Demontage mit zu berücksichtigen.

Lagerplatz: Bauhof der Gemeinde Fredersdorf-Vogelsdorf

Der Angebotspreis ist je Weihnachtsbeleuchtung (Stern) für Montage und Demontage zusammen anzugeben.
Menge: 33,000 St

### Titel 02 Instandsetzung - Reparaturarbeiten nach Störung oder Havarie

*Hinweis: Hinweistext zum Abschnitt 2 dieser Ausschreibung:*
Nachfolgend beschriebene Leistungen sind nur nach gesonderter Beauftragung durch den Auftraggeber außerhalb der turnusmäßigen Wartung durchzuführen. Nach Beauftragung hat die Ausführung unverzüglich, in der Regel innerhalb von 24 Stunden zu erfolgen.

Die Kosten für die An- und Abfahrt, das Vorhalten von Geräten und Maschinen, für die Arbeitsstelleneinrichtung, für die Kennzeichnung, eventuell notwendige Absperrungen und Beschilderungen, für benötigte Medien, für das Freimachen des Geländes sowie die Beseitigung jeglicher Verunreinigungen, die durch die Arbeiten des AN aufgetreten sind, wenn nicht anders im Leistungstext festgelegt, sind in die Einheitspreise einzurechnen und werden nicht gesondert vergütet.

#### Bereich 02.01 Lampen und Zubehör

*Hinweis: Hinweistext*
Die Kosten für die An- und Abfahrt, das Vorhalten von Geräten und Maschinen, für die Arbeitsstelleneinrichtung, für die Kennzeichnung, eventuell notwendige Absperrungen und Beschilderungen, für benötigte Medien, für das Freimachen des Geländes sowie die Beseitigung jeglicher Verunreinigungen, die durch die Arbeiten des AN aufgetreten sind, wenn nicht anders im Leistungstext festgelegt, sind in die Einheitspreise
einzurechnen und werden nicht gesondert vergütet.

**02.01.1 Natriumdampf-Hochdrucklampe NAV-T 50 W Super**
Natriumdampf-Hochdrucklampe NAV-T 50 W Super
Nennleistung  50 W
Lichtstrom:  4200 lm
Sockel:  E27
Lampenform:  tubular

Fabrikat: Osram Vialox NAV-T 50W SUPER 4Y E27 o.glw.

angebotenes Fabrikat/Typ: '.........'
vom Bieter einzutragen

liefern und betriebsbereit einbauen. Das alte Leuchtmittel ist zu demontieren und ordnungsgemäß durch den AN zu entsorgen.
Menge: 20,000 St

**02.01.2 Natriumdampf-Hochdrucklampe NAV-T 70 W Super**
Natriumdampf-Hochdrucklampe NAV-T 70 W Super
Nennleistung  70 W
Lichtstrom:  6600 lm
Sockel:  E27
Lampenform:  tubular

Fabrikat: Osram Vialox NAV-T 70W SUPER 4Y E27 o.glw.

angebotenes Fabrikat/Typ: '.........'
vom Bieter einzutragen

liefern und betriebsbereit einbauen. Das alte Leuchtmittel ist zu demontieren und ordnungsgemäß durch den AN zu entsorgen.
Menge: 45,000 St

**02.01.3 Natriumdampf-Hochdrucklampe NAV-T 100 W Super**
Natriumdampf-Hochdrucklampe NAV-T 100 W Super
Nennleistung  100 W
Lichtstrom:  10700 lm
Sockel:  E40
Lampenform:  tubular

Fabrikat: Osram Vialox NAV-T 100W SUPER 4Y E40 o.glw.

angebotenes Fabrikat/Typ: '.........'
vom Bieter einzutragen

liefern und betriebsbereit einbauen. Das alte Leuchtmittel ist zu demontieren und ordnungsgemäß durch den AN zu entsorgen.
Menge: 10,000 St

**02.01.4 Natriumdampf-Hochdrucklampe NAV-T 150 W Super**
Natriumdampf-Hochdrucklampe NAV-T 150 W Super
Nennleistung  150 W
Lichtstrom:  17500 lm
Sockel:  E40
Lampenform:  tubular

Fabrikat: Osram Vialox NAV-T 150W SUPER 4Y E40 o.glw.

angebotenes Fabrikat/Typ: '.........'
vom Bieter einzutragen

liefern und betriebsbereit einbauen. Das alte Leuchtmittel ist zu demontieren und ordnungsgemäß durch den AN zu entsorgen.
Menge: 5,000 St

**02.01.5 Natriumdampf-Hochdrucklampe NAV-E 50 W Super**
Natriumdampf-Hochdrucklampe NAV-E 50 W Super
Nennleistung  50 W
Lichtstrom:  3600 lm
Sockel:  E27
Lampenform:  ellipsoid

Fabrikat: Osram Vialox NAV-E 50W SUPER 4Y E27 o.glw.

angebotenes Fabrikat/Typ: '.........'
vom Bieter einzutragen

liefern und betriebsbereit einbauen. Das alte Leuchtmittel ist zu demontieren und ordnungsgemäß durch den AN zu entsorgen.
Menge: 20,000 St

**02.01.6 Natriumdampf-Hochdrucklampe NAV-E 70 W Super**
Natriumdampf-Hochdrucklampe NAV-E 70 W Super
Nennleistung  70 W
Lichtstrom:  5900 lm
Sockel:  E27
Lampenform:  ellipsoid

Fabrikat: Osram Vialox NAV-E 70W SUPER 4Y E27 o.glw.

angebotenes Fabrikat/Typ: '.........'
vom Bieter einzutragen

liefern und betriebsbereit einbauen. Das alte Leuchtmittel ist zu demontieren und ordnungsgemäß durch den AN zu entsorgen.
Menge: 45,000 St

**02.01.7 Natriumdampf-Hochdrucklampe NAV-E 100 W Super**
Natriumdampf-Hochdrucklampe NAV-E 100 W Super
Nennleistung  100 W
Lichtstrom:  10400 lm
Sockel:  E40
Lampenform:  ellipsoid

Fabrikat: Osram Vialox NAV-E 100W SUPER 4Y E40 o.glw.

angebotenes Fabrikat/Typ: '.........'
vom Bieter einzutragen

liefern und betriebsbereit einbauen. Das alte Leuchtmittel ist zu demontieren und ordnungsgemäß durch den AN zu entsorgen.
Menge: 10,000 St

**02.01.8 Hochdruck-Metallhalogendampflampe**
Master QL-Induktionslampe,

mit Keramik-Brenner, 60W
Nennspannung  :  230 V
Lichtstrom  :  6850 lm
Leistung mit VG  :  68 W

Fabrikat: Philips, Master CosmoWhite CPO-TW Xtra 60W o.glw.

angebotenes Fabrikat/Typ: '.........'
vom Bieter einzutragen

liefern und betriebsbereit einbauen. Das alte Leuchtmittel ist zu demontieren und ordnungsgemäß durch den AN zu entsorgen.
Menge: 3,000 St

**02.01.9 Vorschalt- und Zündgerät für NAV 50 W**
Vorschalt- und Zündgerät für Natriumdampf-Hochdrucklampe
50 W, einschl. aller erforderliche Geräte und Hebezeuge
sowie Zubehör als komplette Leistung.

angebotenes Fabrikat/Typ: '.........'
vom Bieter einzutragen

liefern und betriebsbereit montieren. Das alte Vorschaltgerät ist zu demontieren und ordnungsgemäß durch den AN zu entsorgen.
Menge: 30,000 St

**02.01.10 Vorschalt- und Zündgerät für NAV 70 W**
Vorschalt- und Zündgerät für Natriumdampf-Hochdrucklampe
70 W, einschl. aller erforderliche Geräte und Hebezeuge
sowie Zubehör als komplette Leistung.

angebotenes Fabrikat/Typ: '.........'
vom Bieter einzutragen

liefern und betriebsbereit montieren. Das alte Vorschaltgerät ist zu demontieren und ordnungsgemäß durch den AN zu entsorgen.
Menge: 60,000 St

**02.01.11 Vorschalt- und Zündgerät für NAV 100 W**
Vorschalt- und Zündgerät für Natriumdampf-Hochdrucklampe
100 W, einschl. aller erforderliche Geräte und Hebezeuge
sowie Zubehör als komplette Leistung.

angebotenes Fabrikat/Typ: '.........'
vom Bieter einzutragen

liefern und betriebsbereit montieren. Das alte Vorschaltgerät ist zu demontieren und ordnungsgemäß durch den AN zu entsorgen.
Menge: 10,000 St

**02.01.12 Vorschalt- und Zündgerät für NAV 150 W**
Vorschalt- und Zündgerät für Natriumdampf-Hochdrucklampe
150 W, einschl. aller erforderliche Geräte und Hebezeuge
sowie Zubehör als komplette Leistung.

angebotenes Fabrikat/Typ: '.........'
vom Bieter einzutragen

liefern und betriebsbereit montieren. Das alte Vorschaltgerät ist zu demontieren und ordnungsgemäß durch den AN zu entsorgen.
Menge: 5,000 St

**02.01.13 Vorschaltgerät für Hochdruck-Metallhalogendampflampe**
Vorschaltgerät für Hochdruck-Metallhalogendampflampe
einschl. aller erforderliche Geräte und Hebezeuge
sowie Zubehör als komplette Leistung.

elektronisches Vorschaltgerät "Xtreme Lumistep" für Leistungsreduzierung der eingebauten CosmoPolis Lampe (fest eingestellter Reduzierbetrieb über 6,8 oder 10 Stunden) Die Voreinstellung erfolgt auf 8 Stunden.

Fabrikat: Philips HID-PV XT 60/S CPO-TW

liefern und betriebsbereit montieren. Das alte Vorschaltgerät ist zu demontieren und ordnungsgemäß durch den AN zu entsorgen.
Menge: 3,000 St

**02.01.14 Retrofit Leuchtmittel Plug-and-Play, Alternative für 50 W SON-T/NAV-T**
Retrofit Leuchtmittel, Alternative für 50 W SON-T/NAV-T
Für den Einbau in technischen Mastansatzleuchten.

Lichtstrom:  3600 lm
Farbtemperatur:  2700 K
Leistung:  23 W
Sockel:  E27

Fabrikat: Philips MASTER LED SON-T 36-23W E27 727

Die MASTER LED SON-T ist eine Plug &Play Lösung und kann direkt am bestehenden KVG/VVG betrieben werden, weitere Veränderungen an der Leuchte oder das Entfernen des Zundgeräts sind nicht nötig.

Liefern und betriebsbereit einbauen. Das alte Leuchtmittel ist zu demontieren und ordnungsgemäß durch den AN zu entsorgen.
Menge: 10,000 St

**02.01.15 Retrofit Leuchtmittel Plug-and-Play, Alternative für 70 W SON-T/NAV-T**
Retrofit Leuchtmittel, Alternative für 70 W SON-T/NAV-T
Für den Einbau in technischen Mastansatzleuchten.

Lichtstrom:  5400 lm
Farbtemperatur:  2700 K
Leistung:  34 W
Sockel:  E27

Fabrikat: Philips MASTER LED SON-T 54-34W E27 727

Die MASTER LED SON-T ist eine Plug &Play Lösung und kann direkt am bestehenden KVG/VVG betrieben werden, weitere Veränderungen an der Leuchte oder das Entfernen des Zundgeräts sind nicht nötig. Für horizontale Brennlage geeignet.

Liefern und betriebsbereit einbauen. Das alte Leuchtmittel ist zu demontieren und ordnungsgemäß durch den AN zu entsorgen.
Menge: 10,000 St

**02.01.16 Retrofit Leuchtmittel Plug-and-Play, Alternative für 100 W SON-T/NAV-T**
Retrofit Leuchtmittel, Alternative für 100 W SON-T/NAV-T
Für den Einbau in technischen Mastansatzleuchten.

Lichtstrom:  8100 lm
Farbtemperatur:  2700 K
Leistung:  50 W
Sockel:  E40

Fabrikat: Philips MASTER LED SON-T 81-50W E40 727

Die MASTER LED SON-T ist eine Plug &Play Lösung und kann direkt am bestehenden KVG/VVG betrieben werden, weitere Veränderungen an der Leuchte oder das Entfernen des Zundgeräts sind nicht nötig. Für horizontale Brennlage geeignet.

Liefern und betriebsbereit einbauen. Das alte Leuchtmittel ist zu demontieren und ordnungsgemäß durch den AN zu entsorgen.
Menge: 5,000 St

**02.01.17 Retrofit Leuchtmittel Plug-and-Play, Alternative für 150 W SON-T/NAV-T**
Retrofit Leuchtmittel, Alternative für 150 W SON-T/NAV-T
Für den Einbau in technischen Mastansatzleuchten.

Lichtstrom:  10.800 lm
Farbtemperatur:  2700 K
Leistung:  65 W
Sockel:  E40

Fabrikat: Philips MASTER LED SON-T 108-65W E40 727

Die MASTER LED SON-T ist eine Plug &Play Lösung und kann direkt am bestehenden KVG/VVG betrieben werden, weitere Veränderungen an der Leuchte oder das Entfernen des Zundgeräts sind nicht nötig. Für horizontale Brennlage geeignet.

Liefern und betriebsbereit einbauen. Das alte Leuchtmittel ist zu demontieren und ordnungsgemäß durch den AN zu entsorgen.
Menge: 5,000 St

**02.01.18 Retrofit Leuchtmittel, Alternative für 50 W SON-T/NAV-T**
Retrofit Leuchtmittel, Alternative für 50 W SON-T/NAV-T
Für den Einbau in technischen/dekorativen Mastansatzleuchten.

Lichtstrom:  3600 lm
Farbtemperatur:  3000 K
Leistung:  24 W
Sockel:  E27/E40
Abstrahlwinkel:  360°

Fabrikat: taghelLED Serie 24 oder glw.

angebotenes Fabrikat/Typ: '.........'
vom Bieter einzutragen

Liefern und betriebsbereit einbauen. Vorhandenes Vorschalt- sowie Zündgerät fachgerecht abklemmen und außer Betrieb nehmen. Das Retrofit-Leuchtmittel gemäß den Herstellervorgaben direkt an die Netzspannung anschließen. Das alte Leuchtmittel ist zu demontieren und ordnungsgemäß durch den AN zu entsorgen.
Menge: 10,000 St

**02.01.19 Retrofit Leuchtmittel, Alternative für 70 W SON-T/NAV-T**
Retrofit Leuchtmittel, Alternative für 70 W SON-T/NAV-T
Für den Einbau in technischen/dekorativen Mastansatzleuchte.

Lichtstrom:  5400 lm
Farbtemperatur:  3000 K
Leistung:  36 W
Sockel:  E27/E40
Abstrahlwinkel:  360°

Fabrikat: taghelLED Serie 24 oder glw.

angebotenes Fabrikat/Typ: '.........'
vom Bieter einzutragen

Liefern und betriebsbereit einbauen. Vorhandenes Vorschalt- sowie Zündgerät fachgerecht abklemmen und außer Betrieb nehmen. Das Retrofit-Leuchtmittel gemäß den Herstellervorgaben direkt an die Netzspannung anschließen. Das alte Leuchtmittel ist zu demontieren und ordnungsgemäß durch den AN zu entsorgen.
Menge: 10,000 St

**02.01.20 Retrofit Leuchtmittel, Alternative für 100 W SON-T/NAV-T**
Retrofit Leuchtmittel, Alternative für 100 W SON-T/NAV-T
Für den Einbau in technischen/dekorativen Mastansatzleuchten.

Lichtstrom:  8100 lm
Farbtemperatur:  3000 K
Leistung:  54 W
Sockel:  E27/E40
Abstrahlwinkel:  360°

Fabrikat: taghelLED Serie 24 oder glw.

angebotenes Fabrikat/Typ: '.........'
vom Bieter einzutragen

Liefern und betriebsbereit einbauen. Vorhandenes Vorschalt- sowie Zündgerät fachgerecht abklemmen und außer Betrieb nehmen. Das Retrofit-Leuchtmittel gemäß den Herstellervorgaben direkt an die Netzspannung anschließen. Das alte Leuchtmittel ist zu demontieren und ordnungsgemäß durch den AN zu entsorgen.
Menge: 5,000 St

**02.01.21 Retrofit Leuchtmittel, Alternative für 150 W SON-T/NAV-T**
Retrofit Leuchtmittel, Alternative für 150 W SON-T/NAV-T
Für den Einbau in technischen/dekorativen Mastansatzleuchten.

Lichtstrom:  9.450 lm
Farbtemperatur:  3000 K
Leistung:  63 W
Sockel:  E27/E40
Abstrahlwinkel:  360°

Fabrikat: taghelLED Serie 24 oder glw.

angebotenes Fabrikat/Typ: '.........'
vom Bieter einzutragen

Liefern und betriebsbereit einbauen. Vorhandenes Vorschalt- sowie Zündgerät fachgerecht abklemmen und außer Betrieb nehmen. Das Retrofit-Leuchtmittel gemäß den Herstellervorgaben direkt an die Netzspannung anschließen. Das alte Leuchtmittel ist zu demontieren und ordnungsgemäß durch den AN zu entsorgen.
Menge: 5,000 St

**02.01.22 Retrofit Leuchtmittel 180°**
Retrofit Leuchtmittel, Alternative für 50 W SON-T/NAV-T
Für den Einbau in technischen Mastansatzleuchten.

Lichtstrom:  4500 lm
Farbtemperatur:  3000 K
Leistung:  30 W
Sockel:  E27/E40
Abstrahlwinkel:  180°

Fabrikat: taghelLED Serie 22 oder glw.

angebotenes Fabrikat/Typ: '.........'
vom Bieter einzutragen

Liefern und betriebsbereit einbauen. Vorhandenes Vorschalt- sowie Zündgerät fachgerecht abklemmen und außer Betrieb nehmen. Das Retrofit-Leuchtmittel gemäß den Herstellervorgaben direkt an die Netzspannung anschließen. Das alte Leuchtmittel ist zu demontieren und ordnungsgemäß durch den AN zu entsorgen.
Menge: 2,000 St

**02.01.23 LED Deco Golf Ball 2**
LED Deco Golf Ball 2, E27, LEDww, matte Kappe, 9 LED´s, 220-240V, 0,85W

gepl. Fabr./Typ: MK Illumination / LED Deco Golf Ball 2 / 015-219

LED Tropfenlampe liefern und einbauen. Inkl. An- und Abfahrt, notwendiger Hebezeuge und Absperrmaßnahmen.
Menge: 10,000 St

**02.01.24 Dichtring für Illuminationsfassung**
Dichtring für Illuminationsfassung

liefern und einbauen
Menge: 2,000 St

**02.01.25 Kondensator**
Kondensator 10-20 μF für NAV Lampen liefern und betriebsbereit montieren. Der defekte Kondensator ist zu demontieren und ordnungsgemäß durch den AN zu entsorgen.
Menge: 10,000 St

**02.01.26 Keramikfassung E27 oder E40**
Keramikfassung E27 oder E40 liefern und betriebsbereit montieren. Die alte Fassung ist zu demontieren und ordnungsgemäß durch den AN zu entsorgen.
Menge: 10,000 St

**02.01.27 Kabelsicherungskasten EKM 2050**
Kabelsicherungskasten für Durchgangsverdrahtung für Masteinbau, Schutzklasse II, IP55,
Kabelanschluss max. drei Kabel 5 x 6 - 16 mm²
Abgangsklemmen 1 -2 Kabel 5 x 1 - 2,5 mm²
2 Sicherungssockeln Neozed E14 max 16 A, DIN 43628

Hersteller/Typ Tyco Elektronics Energy/EKM2050 o. glw.

angebotenes Fabrikat/Typ: '.........'
vom Bieter einzutragen

Lichtmastsicherungskasten liefern und im Mastanschlussraum auf C-Schiene montieren, Erdungsleitung an Masterdungspunkt anbinden und an Lichtmastsicherungskasten anschließen. Die vorh. Erdkabel 5x16 mm² an den Sicherungskasten anschließen. Inkl. An- und Abfahrt, Absperrmaßnahmen sowie Funktionstest.  Das Altgerät ist zu demontieren und ordnungsgemäß durch den AN zu entsorgen.
Menge: 5,000 St

**02.01.28 Kabelsicherungskasten EKM 2020**
Kabelsicherungskasten für Durchgangsverdrahtung für Masteinbau, Schutzklasse II, IP55,
Kabelanschluss max. drei Kabel 5 x 6 - 16 mm²
Abgangsklemmen 1 -2 Kabel 5 x 1 - 2,5 mm²
2 Sicherungssockeln Neozed E14 max 16 A, DIN 43628

Hersteller/Typ Tyco Elektronics Energy/EKM2020 o. glw.

angebotenes Fabrikat/Typ: '.........'
vom Bieter einzutragen

Lichtmastsicherungskasten liefern und im Mastanschlussraum auf C-Schiene montieren, Erdungsleitung an Masterdungspunkt anbinden und an Lichtmastsicherungskasten anschließen. Die vorh. Erdkabel 5x16 mm² an den Sicherungskasten anschließen. Inkl. An- und Abfahrt, Absperrmaßnahmen sowie Funktionstest.  Das Altgerät ist zu demontieren und ordnungsgemäß durch den AN zu entsorgen.
Menge: 5,000 St

**02.01.29 Kabelkasten mit FI-Schutz**
Kabelkasten mit FI-Schutz, Schutzart IP54, Schutzklasse II
- 5-polige Ausf. (N, L1, L2, L3, PE)
- inkl. 2xSchraubkappe E14, D01
- inkl. 2xPasshülsen 6A
- inkl. 2xSchmelzeinsätze 6A
- inkl. Kabelabgangsdichtung 64058
- inkl. transparenter Gehäusedeckel
- komplette Durchgangsverdrahtung
- inkl. Hutschiene aus Kunststoff, oben montiert
- inkl. RCCB-Schutzschalter 25A/0,003A über L2
- inkl. Überspannungsschutz HSW 7010
- inkl. Schaltbild auf Berührungsschutzabdeckung
- inkl. Erdungslitze 10², 400 mm lang, unverl. Schraube M8
- inkl. 2xMastbefestigungsschrauben M6x12
- LxBxH: 340x84x92 mm, Ø 106mm

gepl. Fabr./Typ: / HSW Stadfeld / Art.-Nr: 2529

Lichtmastsicherungskasten mit integriertem Überspannungsschutz und FI-Schutz liefern und im Mastanschlussraum auf C-Schiene montieren, Erdungsleitung an Masterdungspunkt anbinden und an Lichtmastsicherungskasten anschließen. Die vorh. Erdkabel 5x16 mm² an den Sicherungskasten anschließen. Inkl. An- und Abfahrt, Absperrmaßnahmen sowie Funktionstest.  Das Altgerät ist zu demontieren und ordnungsgemäß durch den AN zu entsorgen.
Menge: 2,000 St

**02.01.30 Verteilerkasten**
Verteilerkasten klein, 1-reihig für 2 oder 4 Pole, IP65 mit FI-Schutzschalter 16A, 30 mA, Typ A

angebot. Fabrikat/Typ: '.........'
  vom Bieter einzutragen

Liefern und in den Lichtmast einbauen einchl. Klemmarbeiten und Kleinmaterial sowie Funktionstest.
Menge: 2,000 St

**02.01.31 Mastanbausteckdose HSW 4011**
Mastanbausteckdose

- inkl. Anschlussleitung H05VV-F 3x1,5 mm², 6,0 m lang
- inkl. 2 Bohrschrauben zur Befestigung 4,8x22 mm

gepl. Fabr./Typ:  / Stadtfeld GmbH & Co. KG/ HSW 4011

Mastanbausteckdose einschl. Anschlussleitung und Bohrschrauben liefern und einbauen. Inkl. An- und Abfahrt, notwendiger Hebezeuge und Absperrmaßnahmen, Klemmarbeiten und Kleinmaterial sowie Funktionstest.
Montagehöhe bis 6,0 m.
Menge: 2,000 St

**02.01.32 Mastanbausteckdose HSW 4041-FI-25A**
Mastanbausteckdose

- inkl. Anschlussleitung H05VV-F 3x1,5 mm², 6,0 m lang
- inkl. Fehlerstromschutzschalter 25A-2P-0,03A
- inkl. 2 Bohrschrauben zur Befestigung 4,8x22 mm

gepl. Fabr./Typ:  / Stadtfeld GmbH & Co. KG/ HSW 4041-FI-25A

Mastanbausteckdose einschl. Anschlussleitung und Bohrschrauben liefern und einbauen. Inkl. An- und Abfahrt, notwendiger Hebezeuge und Absperrmaßnahmen, Klemmarbeiten und Kleinmaterial sowie Funktionstest.
Montagehöhe bis 6,0 m.
Menge: 1,000 St

**02.01.33 Halbschelle**
Halbschelle

gepl. Fabr./Typ: MK Illumination / Halbschelle / 941-006

Edelstahlband einschl. Bügel und PVC-Schutzband liefern. Die Halbschelle am Lichtmast montieren. Mastdurchmesser 10-14 cm, Montagehöhe bis 6,0 m. Inkl. An- und Abfahrt, notwendiger Hebezeuge und Absperrmaßnahmen.
Menge: 8,000 St

**02.01.34 Leistungsreduzierung/ Umschaltrelais**
Leistungsreduzierung/ Umschaltrelais mit KVG mit/ohne Steurleitung

Hersteller/Typ Tridonic/ZRM U6L  o. glw.

angebotenes Fabrikat/Typ: '.........'
vom Bieter einzutragen

liefern und betriebsbereit montieren
Menge: 2,000 St

**02.01.35 Neozed-Sicherung 6 A**
Neozed -Sicherung komplett mit Hülsenpasseinsatz und
Schraubkappe,
Bauform:  NEOZED
Größe:  D01
Nennstrom:  6 A
Gewinde:  E14

Fabrikat: Hager o. glw.

angebotenes Fabrikat/Typ: '.........'
vom Bieter einzutragen

liefern und betriebsbereit montieren. Die defekte Sicherung ist ordnungsgemäß durch den AN zu entsorgen.
Menge: 20,000 St

**02.01.36 Mastdeckel für Stahlmast feuerverzinkt**
Abdeckung Mastsicherungskasten für Stahlmast
aus Stahl feuerverzinkt. Die Abmessung des Mastdeckels ist vom Mast abzunehmen. Materialstärke mindestens 1,5 mm.
Der beschädigte Mastdeckel ist zu demontieren und ordnungsgemäß durch den AN zu entsorgen.

liefern und montieren
Menge: 1,000 St

**02.01.37 Mastdeckel für Stahlmast pulverbeschichtet**
Abdeckung Mastsicherungskasten für Stahlmast
aus Stahl pulverbeschichtet (hier ist die gleiche RAL Farbe wie beim Mast auszuführen). Die Abmessung des Mastdeckels ist vom Mast abzunehmen. Materialstärke mindestens 1,5 mm.
Der beschädigte Mastdeckel ist zu demontieren und ordnungsgemäß durch den AN zu entsorgen.

liefern und montieren
Menge: 2,000 St

**02.01.38 Mastdeckel für Betonmast**
Mastdeckel für Betonmast aus A2- Edelstahl, Mastöffnung
140 x 380 mm, Abmessung des Mastdeckels 210 x 550 mm,
Materialstärke mindestens 1,5 mm. Der beschädigte Mastdeckel ist zu demontieren und ordnungsgemäß durch den AN zu entsorgen.

liefern und montieren
Menge: 1,000 St

#### Bereich 02.02 Leuchten Zubehör

**02.02.1 Beigestellte Ansatz-, Aufsatzleuchte montieren**
Beigestellte Ansatz- bzw. Aufsatzleuchte (technische oder dekorative Leuchte) an Stahl- oder Betonmast bis zu einer Masthöhe von 8,00 m fachgerecht montieren.

Die Transportkosten der beigestellten Leuchten vom Bauhof der Gemeinde Fredersdorf-Vogelsdorf zur Baustelle (maximal 5 km) sind im Angebotspreis für die Montage mit zu berücksichtigen.

Inkl. An- und Abfahrt, notwendiger Hebezeuge, Absperrmaßnahmen, Klemmarbeiten und Kleinmaterial sowie Funktionstest.
Menge: 10,000 St

**02.02.2 Beigestellte Leuchte "Eggersdorf" Doppelausleger**
Beigestellte Leuchte "Eggersdorf" als Ersatz für Schwaben IV Leuchten an einem Stahlmast mit Doppelausleger bis zu einer Höhe von 6 m montieren.

Der Leuchtenkopf ist mittels Adapter am Rohrbogen zu installieren, auszurichten und fachgerecht an den Lichtmastsicherungskasten im Mastanschlussraum anzuschließen.

Die Transportkosten der beigestellten Leuchten vom Bauhof der Gemeinde Fredersdorf-Vogelsdorf zur Baustelle (maximal 5 km) sind im Angebotspreis für die Montage mit zu berücksichtigen.

Inkl. An- und Abfahrt, notwendiger Hebezeuge, Absperrmaßnahmen, Klemmarbeiten und Kleinmaterial sowie Funktionstest.
Menge: 20,000 St

**02.02.3 Beigestellte Leuchte "Eggersdorf" Einzelausleger**
Beigestellte Leuchte "Eggersdorf" als Ersatz für Schwaben IV Leuchten an einem Stahlmast mit Einzelausleger bis zu einer Höhe von 6 m montieren.

Der Leuchtenkopf ist mittels Adapter am Rohrbogen zu installieren, auszurichten und fachgerecht an den Lichtmastsicherungskasten im Mastanschlussraum anzuschließen.

Die Transportkosten der beigestellten Leuchten vom Bauhof der Gemeinde Fredersdorf-Vogelsdorf zur Baustelle (maximal 5 km) sind im Angebotspreis für die Montage mit zu berücksichtigen.

Inkl. An- und Abfahrt, notwendiger Hebezeuge, Absperrmaßnahmen, Klemmarbeiten und Kleinmaterial sowie Funktionstest.
Menge: 10,000 St

**02.02.4 LED-Außenleuchten "Eggersdorf"**
Liefern und montieren einer dekorativen Bogenleuchte, Typ "Eggersdorf", mit zwei außenliegenden Lamellen zur Montage an einem vorhandenen Leuchtenbogen für Leuchten mit Einzel- oder Doppelausleger.

Leuchtengehäuse: Aluminium-Formteil (empty;550mm x 410mm)
Schraubverbindungen: Edelstahl, rostfrei
2 außenliegenden Lamellen (im Leuchtenschirm-Bereich), Aluminium
Leuchtenabdeckung: Polycarbonat, klar - D=214mm (innen), H= 241mm
elektrische Bestückung: 2x RLE-LED
Systemleistung entsprechend der vorhandenen Leuchte, Festlegung nach Abstimmung mit dem Auftraggeber
Lichtfarbe: 3000K (warmweiß), CRI: Ra ≥ 80
Lichtlenktechnik: Linsentechnik T3 - asym., stark breitstrahlend
LED-Lebensdauer: >100.000h (L90B10 bei Ta=25°C und 700mA)
EVG mit Überspannungsschutz 10kV
ZHAGA book 18 Sockel an Leuchtenunterseite inkl. D4i-EVG
EVG-Lebensdauer: >100.000h (bei Ta=25°C)
Schutzklasse I,
Schutzart IP 65
Prüfzeichen: ENEC/ CE auf allen elektronischen Bauteilen
Farbgebung: RAL nach Wunsch AG

Der Leuchtenkopf ist montiert u. anschlussfertig verdrahtet mit werkseitig installierter Anschlussleitung für 6m LPH zu liefern.

Der Leuchtenkopf ist mittels Adapter am Rohrbogen zu installieren, auszurichten und fachgerecht an den Lichtmastsicherungskasten im Mastanschlussraum anzuschließen.

liefern, montieren, betriebsbereit anschließen
Menge: 1,000 St

**02.02.5 Technische Straßenleuchte Iridium Gen4 Mini**
Technische Straßenleuchte als Auf- und Ansatzleuchte in LED-Modultechnik Iridium gen4 Mini

Technische Daten:

Lichtstrom LED-Modul:  wie vorh. Leuchte
  (bis 2.800 lm)
Optik:  wie vorh. Leuchte
Farbtemperatur:  3.000 K oder 4.000 K
Farbwiedergabeindex:  ≥70 oder ≥80
Nutzlebensdauer:  100.000h
Pulverbeschichtet:  RAL 7035
Schutzklasse:  I
Schutzart:  IP 66
Schlagfestigkeit:  IK 10
Überspannungsschutz:  10 kV
Steuerung  CityTouch

10 Jahre Garantie
Optional GentleBeam Wanne

Fabrikat: Philips Signify Iridium gen4 BGP501 (CityTouch)

liefern und betriebsbereit montieren. Inkl. An- und Abfahrt, notwendiger Hebezeuge, Absperrmaßnahmen, Klemmarbeiten und Kleinmaterial sowie Funktionstest
Menge: 1,000 St

**02.02.6 Technische Straßenleuchte Mini Luma Gen2**
Technische Straßenleuchte als Auf- und Ansatzleuchte in LED-Modultechnik Mini Luma Gen2

Technische Daten:

Lichtstrom LED-Modul:  wie vorh. Leuchte
Optik:  DM10
Farbtemperatur:  3.000 K oder 4.000 K
Farbwiedergabeindex:  ≥70 oder ≥80
Nutzlebensdauer:  100.000h
Pulverbeschichtet:  Futura Gris 900 Sablé
Schutzklasse:  II
Schutzart:  IP 66
Schlagfestigkeit:  IK 10
Überspannungsschutz:  10 kV
Steuerung  CityTouch

10 Jahre Garantie

Fabrikat: Philips Signify Iridium gen4 BGP704 (CityTouch)

liefern und betriebsbereit montieren. Inkl. An- und Abfahrt, notwendiger Hebezeuge, Absperrmaßnahmen, Klemmarbeiten und Kleinmaterial sowie Funktionstest
Menge: 1,000 St

**02.02.7 Technische Außenleuchte Philips Kofferleuchte 50/70 Watt**
Technische Außenleuchte Philips Kofferleuchte für 50/70 Watt NAV, incl. Leuchtmittel, glasfaserverstärktes Kunststoffgehäuse dunkelgrau, Spiegeloptik, Kunststoffabdeckung aus Polycarbonat, Schutzklasse II, Lampengehäuse IP65, Universalanschluß aus Alu-Druckguss für Aufsatz oder Auslegermontage.

Fabrikat: Philips o. glw.

angebotenes Fabrikat/Typ: '.........'
vom Bieter einzutragen

liefern und betriebsbereit montieren. Inkl. An- und Abfahrt, notwendiger Hebezeuge, Absperrmaßnahmen, Klemmarbeiten und Kleinmaterial sowie Funktionstest
Menge: 1,000 St

**02.02.8 Technische Außenleuchte Philips Kofferleuchte 100/150 Watt**
Technische Außenleuchte Philips Kofferleuchte für 100/150 Watt NAV, incl. Leuchtmittel, glasfaserverstärktes Kunststoffgehäuse dunkelgrau, Spiegeloptik, Kunststoffabdeckung aus Polycarbonat, Schutzklasse II, Lampengehäuse IP65, Universalanschluß aus Alu-Druckguss für Aufsatz oder Auslegermontage.

Fabrikat: Philips o. glw.

angebotenes Fabrikat/Typ: '.........'
vom Bieter einzutragen

liefern und betriebsbereit montieren. Inkl. An- und Abfahrt, notwendiger Hebezeuge, Absperrmaßnahmen, Klemmarbeiten und Kleinmaterial sowie Funktionstest
Menge: 1,000 St

**02.02.9 Dekorative LED Außenleuchte Schwaben IV 1-fach**
Dekorative LED Außenleuchte Schwaben IV

Dekorative Leuchte für Montage an Mastbögen.
Schwaben IV, Firma 2K Moxa Lighting GmbH für 1x2K 1xNAV-E 70 W, Lph.6,0m
Beschreibung:
- Leuchtengehäuse und Dach aus Aluminiumguss, Ausleger aus Aluminiumrohr, verschweißt, vorbehandelt u. pulverbeschichtet, RAL nach Wahl des Auftraggebers.
- Verbindungselemente aus Edelstahl.
- Installationsträger mit kompletter Elektrobaugruppe für 230V kompensiert. Über Bajonettverschluss u. Trennstecker lösbar.
- Leuchtenabdeckung aus UV- und schlagbeständigem Kunststoff, lösbar über Schraubgewinde bzw. Bajonettverschluss mit 3 zu lockernden Schrauben.
- Mast Zopf Durchm. 76mm

Schutzgrad:  IP 54
Schutzklasse:  II
Bestückung:  1xNAV-E 70 W

liefern und betriebsbereit montieren. Inkl. An- und Abfahrt, notwendiger Hebezeuge, Absperrmaßnahmen, Klemmarbeiten und Kleinmaterial sowie Funktionstest
Menge: 1,000 St

**02.02.10 Dekorative LED Außenleuchte Schwaben IV.I 2-fach**
Dekorative LED Außenleuchte Schwaben IV.I

Dekorative Leuchte für Montage an Mastbögen.
Schwaben IV, Firma 2K Moxa Lighting GmbH für 1x2K 1xNAV-E 70 W, Lph.6,0 m
Beschreibung:
- Leuchtengehäuse und Dach aus Aluminiumguss, Ausleger aus Aluminiumrohr, verschweißt, vorbehandelt u. pulverbeschichtet, RAL nach Wahl des Auftraggebers.
- Verbindungselemente aus Edelstahl.
- Installationsträger mit kompletter Elektrobaugruppe für 230V kompensiert. Über Bajonettverschluss u. Trennstecker lösbar.
- Leuchtenabdeckung aus UV- und schlagbeständigem Kunststoff, lösbar über Schraubgewinde bzw. Bajonettverschluss mit 3 zu lockernden Schrauben.
- Mast Zopf Durchm. 76mm

Schutzgrad:  IP 54
Schutzklasse:  II
Bestückung:  1xNAV-E 70 W

liefern und betriebsbereit montieren. Inkl. An- und Abfahrt, notwendiger Hebezeuge, Absperrmaßnahmen, Klemmarbeiten und Kleinmaterial sowie Funktionstest
Menge: 1,000 St

**02.02.11 Außenleuchte für Verkehrsanlagen Philips CityCharm Cone**
Dekorative Straßenleuchte in LED-Modultechnik Philips CityCharm - BDS491 - Cone

Technische Daten:

Lichtstrom LED-Modul:  wie vorh. Leuchte
  (bis 2.500 lm)
Optik:  wie vorh. Leuchte
Farbtemperatur:  3.000 K
Farbwiedergabeindex:  ≥70 oder ≥80
Nutzlebensdauer:  100.000h
Pulverbeschichtet:  RAL 7035
Schutzklasse:  I
Schutzart:  IP 66
Schlagfestigkeit:  IK 10
Überspannungsschutz:  10 kV
Steuerung  CityTouch

10 Jahre Garantie
Optional GentleBeam Wanne

Fabrikat: Philips CityCharm Cone BDS491 GRN25/730

liefern und betriebsbereit montieren. Inkl. An- und Abfahrt, notwendiger Hebezeuge, Absperrmaßnahmen, Klemmarbeiten und Kleinmaterial sowie Funktionstest
Menge: 1,000 St

**02.02.12 Rundmodul LED-R84**
Rundmodul LED-R84

Mit den folgenden Funktionen:
- Leistungsreduzierung, (positive Logig), "AutomaticDimControl"
- Einstellung verschiedener Beleuchtungsniveaus - "MultiLevel"
- Leistungsnachführung für Konstantlichtstrom - "ConstantFlux"
automatische Leistungsrückregelung bei Übertemperatur "TempSafe"
- einschl. Leuchtenabdeckung aus UV- und schlagbeständigem Kunststoff, lösbar über Schraubgewinde bzw. Bajonettverschluss mit 3 zu lockernden Schrauben.
- Bestückung: 1x2K LED Board 3158 lm/33W oder 4450 lm/53W

liefern und betriebsbereit montieren. Inkl. An- und Abfahrt, notwendiger Hebezeuge, Absperrmaßnahmen, Klemmarbeiten und Kleinmaterial sowie Funktionstest. Das alte Leuchtmittel einschl. Vorschalt- und Zundgerät sowie Abdeckung ist zu demontieren und ordnungsgemäß durch den AN zu entsorgen.
Menge: 1,000 St

**02.02.13 Philips GearFlex-Box Mini Modul**
Philips Treiber GearFlex-Box Mini Modul nach Leuchtentyp programmiert.

liefern und betriebsbereit montieren. Inkl. An- und Abfahrt, notwendiger Hebezeuge, Absperrmaßnahmen, Klemmarbeiten und Kleinmaterial sowie Funktionstest
Menge: 1,000 St

**02.02.14 LED-Außenleuchten Siteco City-Light Plus**
CITY-LIGHT PLUS LED, Mastleuchte, Modul 540 iQ.

Lichttechnik:
- primäre Lichtlenkung mit 3-Zonen Facetten-Reflektor, aus Kunststoff, Silber beschichtet, hochglänzend, strukturiert,
- primäre lichttechn. Abdeckung: Abdeckung, aus PMMA, klar,
- Lichtverteilung: P1.0a oder ST1.2a.

Elektrik: LED High Power LED,
- Bemessungslichtstrom: Ersatz für 70 W NAV,
- Lichtfarbe: 830,
- Farbtemperatur: 3000K.
- Farbwiedergabe: CRI > 80.
- Vorschaltgerät: EVG Plus,
- Schutzart (gesamt): IP65,
- Schutzklasse (gesamt): SK II (Schutzisoliert),
- Bemessungslebensdauer: 100.000h (25°C).
- Elektronische Leistungsreduzierung

liefern und betriebsbereit montieren. Inkl. An- und Abfahrt, notwendiger Hebezeuge, Absperrmaßnahmen, Klemmarbeiten und Kleinmaterial sowie Funktionstest
Menge: 2,000 St

**02.02.15 LED-Außenleuchten Siteco Laterne iQ**
Laterne iQ LED, Mastleuchte, Modul 540 iQ-SR Siteco.

Lichttechnik:
- primäre Lichtlenkung mit 3-Zonen Facetten-Reflektor, aus Kunststoff, Silber beschichtet, hochglänzend, strukturiert,
- primäre lichttechn. Abdeckung: Abdeckung, aus PMMA, klar,
- Lichtverteilung: P1.0a oder ST1.2a.

Elektrik: LED High Power LED,
- Bemessungslichtstrom: Ersatz für 70 W NAV,
- Lichtfarbe: 830,
- Farbtemperatur: 3000K.
- Farbwiedergabe: CRI > 80.
- Vorschaltgerät: EVG Plus,
- Schutzart (gesamt): IP65,
- Schutzklasse (gesamt): SK II (Schutzisoliert),
- Bemessungslebensdauer: 100.000h (25°C).
- Elektronische Leistungsreduzierung

liefern und betriebsbereit montieren. Inkl. An- und Abfahrt, notwendiger Hebezeuge, Absperrmaßnahmen, Klemmarbeiten und Kleinmaterial sowie Funktionstest
Menge: 2,000 St

**02.02.16 Technische LED Außenleuchte ASL 2010**
Außenleuchten für Verkehrsanlagen (LED)
als Aufsatz-/Ansatzleuchte an Leuchtenmast, Lph bis 6,0 m

- Leuchtenlichtstrom: wie vorh. Leuchte
- Leuchtenleistung: wie vorh. Leuchte
- Schutzklasse II
- Schutzgrad IP 55
- Gehäuse aus Aluminiumdruckguss mit PC-Wanne
  UV-stabilisiert
- Mastaufsatz 76mm
- Farbe: RAL nach Wahl des Auftraggebers

Fabrikat: Leipziger Leuchten / Typ ASL 2010 LED

liefern und betriebsbereit montieren. Inkl. An- und Abfahrt, notwendiger Hebezeuge, Absperrmaßnahmen, Klemmarbeiten und Kleinmaterial sowie Funktionstest
Menge: 1,000 St

**02.02.17 Technische Außenleuchte ASL 2010/1**
Außenleuchten für Verkehrsanlagen
als Aufsatz-/Ansatzleuchte an Leuchtenmast, Lph 6,0 m

- Schutzklasse II
- Schutzgrad IP 55
- Gehäuse aus Aluminiumdruckguss mit PC-Wanne
  UV-stabilisiert
- Mastaufsatz 76mm
- Farbe: RAL nach Wahl des Auftraggebers
- Bestückung 1x NAV-T 70 W oder NAV-T 100 W

Fabrikat: Leipziger Leuchten / Typ ASL 2010/1 LED

liefern und betriebsbereit montieren. Inkl. An- und Abfahrt, notwendiger Hebezeuge, Absperrmaßnahmen, Klemmarbeiten und Kleinmaterial sowie Funktionstest
Menge: 1,000 St

**02.02.18 Hausseitige Abschirmung für Mini Iridium gen4**
Hausseitige Abschirmung für Mini Iridium gen4 Leuchten BL1 oder BL2

liefern und betriebsbereit montieren. Inkl. An- und Abfahrt, notwendiger Hebezeuge und Absperrmaßnahmen
Menge: 1,000 St

**02.02.19 Prismenwanne PMMA für Mastauf- und Ansatzleuchte**
Prismenwanne PMMA für Mastauf- und Ansatzleuchte demontieren, neue Prismenwanne liefern und montieren
einschl. aller erforderlichen Geräte und Hebezeuge sowie Zubehör

Ausführung wie Fabrikat: Kleiner Koffer Philips AEG Licht o. glw.

Anfallende nicht weiter verwendbare Materialien sind fachgerecht zu entsorgen.
Menge: 1,000 St

**02.02.20 Überspannungs-Ableiter**
Überspannungs-Ableiter
Mehrpoliger Überspannungs-Ableiter Typ 2 nach EN 61643-11
zum Einsatz in Kabelübergangskästen.
Mit Schutz der Steuerphase
Möglichkeit zur Abschaltung der Leuchte im Falle eines Defekts
sowie zusätzlich integrierte getrennte optische Defektanzeige für Versorgungsspannung und Steuerphase
Höchste Dauerspannung: 275 V ac
Schutzpegel: <= 1,5 kV
Nennableitstoßstrom (8/20): 5 kA
Gesamtableitstoßstrom (8/20): 20 kA
Folgestromlöschfähigkeit [N-PE]: 100 A eff
Max. netzseitiger Überstromschutz: 16 A gG
Max. Laststrom AC: 10 A
Energetische Koordination nach DIN EN 62305-4
mit Ableitern der Red/Line-Familie

Fabrikat: DEHN / Typ: DCOR L 3P 275 SO LTG o.glw.

angebotenes Fabrikat/Typ: '.........'
vom Bieter einzutragen

liefern und betriebsbereit montieren. Der alte Überspannungs-Ableiter ist zu demontieren und ordnungsgemäß durch den AN zu entsorgen.
Menge: 5,000 St

**02.02.21 Weihnachtsstern mit Rahmen**
Classic Star 85 x 95 cm, Mastmontage, 24 x E27 Fassung, ohne Leuchtmittel, 220-240V
Die Sterne sind bereits auf dem Rahmen vorgefertigt.

gepl. Fabr./Typ: MK Illumination / Classic Star 951-003

Weihnachtssterne werden durch den AG bauseits zur Verfügung gestellt.

Weihnachtssterne an die Rahmen montieren und in die am Mast vormontierten Halbschellen stecken. Inkl. An- und Abfahrt, notwendiger Hebezeuge und Absperrmaßnahmen.
Menge: 20,000 St

#### Bereich 02.03 Straßenbeleuchtungsmaste

**02.03.1 Stahlmast, 4,5 m Lichtpunkthöhe**
Stahlmast gem. DIN EN 40
- Lichtpunkthöhe 4,5 m,
- Feuerverzinkt,
- Erdstück 0,8 m
- Wandstärke 3 mm, zylindrisch abgesetzt
- Zopfdurchmesser 76 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.2 Stahlmast, 5,0 m Lichtpunkthöhe**
Stahlmast gem. DIN EN 40
- Lichtpunkthöhe 5,0 m,
- Feuerverzinkt,
- Erdstück 0,8 m
- Wandstärke 3 mm, konisch rund
- Zopfdurchmesser 76 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 5,000 St

**02.03.3 Stahlmast, 6,0 m Lichtpunkthöhe**
Stahlmast gem. DIN EN 40
- Lichtpunkthöhe 6,0 m,
- Feuerverzinkt, pulverbeschichtet u. lackiert nach RAL (hier ist die gleiche RAL Farbe wie Leuchte auszuführen),
- Erdstück 1,0 m
- Wandstärke 3 mm, konisch, rund
- Zopfdurchmesser 76 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.4 Stahlmast, 7,0 m Lichtpunkthöhe**
Stahlmast gem. DIN EN 40
- Lichtpunkthöhe 7,0 m,
- Feuerverzinkt,
- Erdstück 1,0 m
- Wandstärke 3 mm, konisch, rund
- Zopfdurchmesser 76 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.5 Peitschenmast aus Stahl 6,0 m Lichtpunkthöhe**
Peitschenmast aus Stahl gem. DIN EN 40
- Lichtpunkthöhe 6,0 m,
- Feuerverzinkt, pulverbeschichtet u. lackiert nach RAL (hier ist die gleiche RAL Farbe wie Leuchte auszuführen),
- Ausladung 1,5m
- Erdstück 1,0 m
- Wandstärke 3 mm, konisch, rund
- Zopfdurchmesser 60 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.6 Peitschenmast aus Stahl 7,0 m Lichtpunkthöhe**
Peitschenmast aus Stahl gem. DIN EN 40
- Lichtpunkthöhe 7,0 m,
- Feuerverzinkt,
- Ausladung 1,5m
- Erdstück 1,0 m
- Wandstärke 3 mm, konisch, rund
- Zopfdurchmesser 60 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.7 Peitschenmast aus Stahl 8,0 m Lichtpunkthöhe**
Peitschenmast aus Stahl gem. DIN EN 40
- Lichtpunkthöhe 8,0 m,
- Feuerverzinkt,
- Ausladung 2,5m
- Erdstück 1,0 m
- Wandstärke 3 mm, konisch, rund
- Zopfdurchmesser 60 mm
- inkl. Korrosionsschutzmanschette aus aufgeschr. PE mit Kantenschutz für Kabeleinführungsöffnung
- inkl. Bodenplatte
- Oberhalb der Kabeleinführungsöffnung ist der Mast in Beton einzubetten, Durchmesser 50 cm, Stärke 30 cm.
- Lichtmast ist entsprechend Bauherrenvorgabe zu nummerieren

angebotenes Fabrikat/Typ: '.........'
vom Bieter einzutragen

liefern und montieren einschl. Erdarbeiten (Boden für Aufstellung der Maste ausheben, wieder verfüllen und verdichten) und der erforderl. Gerüste und Hebezeuge.
Menge: 1,000 St

**02.03.8 Ausleger für Ansatzleuchten 400 mm**
Ausleger für Ansatzleuchten, Stahl, feuerverzinkt
- Mastzopfdurchmesser 76 mm,
- Länge 400 mm
- Leuchtenanschluss 60 mm

angebotenes Fabrikat/Typ: '.........'
vom Bieter einzutragen

liefern und montieren einschl.  erforderl. Gerüste und Hebezeuge.
Menge: 1,000 St

**02.03.9 Ausleger für Ansatzleuchten 1000 mm**
Ausleger für Ansatzleuchten, Stahl, feuerverzinkt
- Mastzopfdurchmesser 76 mm,
- Länge 1000 mm
- Leuchtenanschluss 60 mm

angebotenes Fabrikat/Typ: '.........'
vom Bieter einzutragen

liefern und montieren einschl.  erforderl. Gerüste und Hebezeuge.
Menge: 1,000 St

**02.03.10 Ausleger für Ansatzleuchten Demontage/Montage**
Ausleger für Ansatzleuchten aus dem defekten Mast demontieren und auf den neuen Mast montieren, einschl.  erforderl. Gerüste und Hebezeuge.
Menge: 2,000 St

**02.03.11 Straßenbeleuchtungsmast ausrichten**
Straßenbeleuchtungsmast ausrichten bis Lichtpunkthöhe 9,0 m
einschl. erforderlicher Erd-,  Pflaster- und Nebenarbeiten sowie Hebezeuge, als komplette Leistung
Menge: 20,000 St

**02.03.12 Lieferung und Montage eines Beschriftungsschildes**
Lieferung und Montage eines Beschriftungsschildes für Leuchtenmast, dauerhaft witterungsbeständig
Schildgröße:  B = 60 mm / H = 30 mm
Schrifthöhe:  18 mm

liefern und montieren
Menge: 5,000 St

#### Bereich 02.04 Straßenbeleuchtungsschrank

**02.04.1 Schrank für Straßenbeleuchtung**
Schrank für Straßenbeleuchtung, IP 43, Vollpolyester, witterungsbeständig, schlag- und stoßfest, schwer entflammbar, Schlossgehäuse für Profilhalbzylinder, Farbe RAL 7035 gr
EVU: Der Schaltschrank ist entspr. den Vorderungen des EVU für den Einbau des Hausanschluss, Messung und Steuereinheit vorzubereiten. Der Platzbedarf im Schrank für die notwendigen Steuermodule ist zu prüfen und zu berücksichtigen.

- Säule Größe 0
- Platz für HA Kasten
- Zählertafel/TRE IP 54
- 3 Leistungsschütze, davon 2 über Astroschaltuhr zur gestaffelten Nachtunterbrechung
- Anzahl der Abgänge 6, 3polig,
- Absicherung durch Leitungsschutzschalter 16A
- Hauptschalter 63A sperrbar
- Steuerung über Astroschaltuhr SELEKTA 172 top3
- Doppeltes Schließsystem.
- 6 Abgangsklemmen 16 mm² / 5 pol.
- Beschriftungsarbeiten im Beleuchtungsschrank (Kenzeichnung der Abgänge mit Straßennamen und Straßenseite.

Zugehörig sind Zylinderschloß und Normsockel,

- Der Einbauzylinder ist entsprechend dem Schließsystem für Straßenbeleuchtungssäulen der Gemeinde Fredersdorf-Vogelsdorf einzubauen (ABUS - 31E721).
- Die Ausrüstungsliste und Schaltpläne sind in Folie zu schweißen und in der Innentür anzubringen

Zusatzausrüstung:
Beleuchtungsbaustein mit FI- Schutzschalter und Steckdose

Der Anschluss des Straßenbeleuchtungsschrankes ans Netz erfolgt im Auftrag der E.DIS AG. Der Auftragnehmer hat die Umlegung des Netzanschlusses bei der E.DIS zu beantragen und die zeitliche Einordnung des Anschlusses mit der E.DIS abzustimmen. Die Kosten für die Umlegung des Netzanschlusses sind im Angebotspreis für die Lieferung und Montage des Schrankes nicht mit zu berücksichtigen.

Fabrikat: UESA SB-S-6 o.glw.

angebotenes Fabrikat/Typ: '.........'
vom Bieter einzutragen

liefern, montieren und anschließen einschl damit verb. Erdarbeiten
Menge: 1,000 St

**02.04.2 Kabelverteilerschrank Größe 00**
Kabelverteilerschrank Größe 00
- Werkstoff: glasfaseverstärktes Polyester FS 833 nach
DIN 16913
- Farbe: RAL 7035 gr
- Schutzart: IP 43
- Abm.: Breite 480mm/Höhe 845mm/Tiefe 315mm
- Schließung: Drei-Punkt-Basküleverschl. für 2 Profilhalbzylinder
- Einbauten: 4 NH-Sicherungsleisten 100A-660V Gr.00
- Normsockel

- Der Einbauzylinder ist entsprechend dem Schließsystem für Straßenbeleuchtungssäulen der Gemeinde Fredersdorf-Vogelsdorf einzubauen (ABUS - 31E721).

Fabrikat: Hager B040 FL o. glw.

angebotenes Fabrikat/Typ: '.........'
vom Bieter einzutragen

liefern, montieren und anschließen einschl. Erdarbeiten
Menge: 1,000 St

**02.04.3 Hauptschalter 63 A**
Hauptschalter 63 A

- Bemessungsspannung: 400 V
- Bemessungsstrom: 63 A
- Polanzahl: 3 P

Fabrikat: Hager o. glw.

angebotenes Fabrikat/Typ: '.........'
vom Bieter einzutragen

inkl. Klemm- und Verdrahtungsmaterial liefern und im Schaltschrank betriebsbereit einbauen. Das defekte Modulgerät ist zu demontieren und ordnungsgemäß durch den AN zu entsorgen.
Menge: 5,000 St

**02.04.4 D0-Sicherungslasttrennschalter dreipolig**
D0-Sicherungslasttrennschalter dreipolig schaltbar für D02 Sicherungen, für Hutschienenmontage.

Sicherungsgröße:  D02
Polanzahl:  3 P
Nennstrom:  63 A
Polart:  3 P

Fabrikat: Hager o. glw.

angebotenes Fabrikat/Typ: '.........'
vom Bieter einzutragen

inkl. Klemm- und Verdrahtungsmaterial liefern und im Schaltschrank betriebsbereit einbauen. Das defekte Modulgerät ist zu demontieren und ordnungsgemäß durch den AN zu entsorgen.
Menge: 2,000 St

**02.04.5 Leitungsschutzschalter B-10A, 1-polig**
Leitungsschutzschalter 10 A, 1-polig

- Nennstrom: 10 A
- Bemessungsbetriebsspannung: 230/400 V
- Auslösercharakteristik: B
- Polanzahl: 1 P
- Schaltvermögen: 6 kA

Fabrikat: Hager o. glw.

angebotenes Fabrikat/Typ: '.........'
vom Bieter einzutragen

inkl. Klemm- und Verdrahtungsmaterial liefern und im Schaltschrank betriebsbereit einbauen. Das defekte Modulgerät ist zu demontieren und ordnungsgemäß durch den AN zu entsorgen.
Menge: 1,000 St

**02.04.6 Leitungsschutzschalter B-16A, 1-polig**
Leitungsschutzschalter 16 A, 1-polig

- Nennstrom: 16 A
- Bemessungsbetriebsspannung: 230/400 V
- Auslösercharakteristik: B
- Polanzahl: 1 P
- Schaltvermögen: 6 kA

Fabrikat: Hager o. glw.

angebotenes Fabrikat/Typ: '.........'
vom Bieter einzutragen

inkl. Klemm- und Verdrahtungsmaterial liefern und im Schaltschrank betriebsbereit einbauen. Das defekte Modulgerät ist zu demontieren und ordnungsgemäß durch den AN zu entsorgen.
Menge: 2,000 St

**02.04.7 Leitungsschutzschalter B-20A, 1-polig**
Leitungsschutzschalter 20 A, 1-polig

- Nennstrom: 20 A
- Bemessungsbetriebsspannung: 230/400 V
- Auslösercharakteristik: B
- Polanzahl: 1 P
- Schaltvermögen: 6 kA

Fabrikat: Hager o. glw.

angebotenes Fabrikat/Typ: '.........'
vom Bieter einzutragen

inkl. Klemm- und Verdrahtungsmaterial liefern und im Schaltschrank betriebsbereit einbauen. Das defekte Modulgerät ist zu demontieren und ordnungsgemäß durch den AN zu entsorgen.
Menge: 2,000 St

**02.04.8 Fehlerstrom-Schutzschalter B-25A, 30mA**
Fehlerstrom-Schutzschalter B-25A, 30mA

- Nennstrom: 25 A
- Bemessungsbetriebsspannung: 240 V
- Auslösercharakteristik: B
- Bemessungsfehlerstrom: 30 mA
- Ausschaltvermögen Icn AC nach IEC 60898-1: 6 kA

Fabrikat: Hager o. glw.

angebotenes Fabrikat/Typ: '.........'
vom Bieter einzutragen

inkl. Klemm- und Verdrahtungsmaterial liefern und im Schaltschrank betriebsbereit einbauen. Das defekte Modulgerät ist zu demontieren und ordnungsgemäß durch den AN zu entsorgen.
Menge: 2,000 St

**02.04.9 Installationsschütz 25 A, 3-polig**
Leistungsschütz 25 A, 3-polig

- Nennstrom: 25 A
- Bemessungsbetriebsspannung: 400 V
- Kontaktanzahl: 3
- Kontaktart: 4S

Fabrikat: Hager o. glw.

angebotenes Fabrikat/Typ: '.........'
vom Bieter einzutragen

inkl. Klemm- und Verdrahtungsmaterial liefern und im Schaltschrank betriebsbereit einbauen. Das defekte Modulgerät ist zu demontieren und ordnungsgemäß durch den AN zu entsorgen.
Menge: 2,000 St

**02.04.10 Installationsschütz 63 A, 3-polig**
Installationsschütz 63 A, 3-polig

- Nennstrom: 63 A
- Bemessungsbetriebsspannung: 400 V
- Kontaktanzahl: 3
- Kontaktart: 4S

Fabrikat: Hager o. glw.

angebotenes Fabrikat/Typ: '.........'
vom Bieter einzutragen

inkl. Klemm- und Verdrahtungsmaterial liefern und im Schaltschrank betriebsbereit einbauen. Das defekte Modulgerät ist zu demontieren und ordnungsgemäß durch den AN zu entsorgen.
Menge: 1,000 St

**02.04.11 Digitale 2 Kanal-Astro-Zeitschaltuhr**
Digitale 2 Kanal-Astro-Zeitschaltuhr mit Wochenprogramm

Betriebsspannung: 230 V AC
Breite:  2 TE
Montageart:  DIN-Schiene
Kontaktbelastbarkeit: 16A 250V AC

Fabrikat/Typ: Theben/SELEKTA 172 top3 o. glw.

angebotenes Fabrikat/Typ: '.........'
vom Bieter einzutragen

inkl. Klemm- und Verdrahtungsmaterial liefern und im Schaltschrank betriebsbereit einbauen. Das defekte Modulgerät ist zu demontieren und ordnungsgemäß durch den AN zu entsorgen.
Menge: 1,000 St

**02.04.12 Digitale 2 Kanal-Astro-Zeitschaltuhr**
Digitale 2 Kanal-Astro-Zeitschaltuhr mit Wochenprogramm

Betriebsspannung: 230 V AC
Breite:  2 TE
Montageart:  DIN-Schiene
Kontaktbelastbarkeit: 16A 250V AC
Zeitsynchronisation durch Anschluss einer externen DCF- oder GPS-Antenne

Fabrikat/Typ: Theben/SELEKTA 172 top3 RC o. glw.

angebotenes Fabrikat/Typ: '.........'
vom Bieter einzutragen

inkl. Klemm- und Verdrahtungsmaterial liefern und im Schaltschrank betriebsbereit einbauen. Das defekte Modulgerät ist zu demontieren und ordnungsgemäß durch den AN zu entsorgen.
Menge: 1,000 St

**02.04.13 Dämmerungsschalter, Einbau-Lichtsensor**
Dämmerungsschalter für DIN-Schiene, 1 TE, separater Einbau-Lichtsensor, Schaltverzögerung, Schwellwert und Ausgangs-LED Anzeige

Fabrikat/Typ: Theben/LUNA 108 plus EL o. glw.

angebotenes Fabrikat/Typ: '.........'
vom Bieter einzutragen

inkl. Klemm- und Verdrahtungsmaterial liefern und im Schaltschrank betriebsbereit einbauen. Das defekte Modulgerät ist zu demontieren und ordnungsgemäß durch den AN zu entsorgen.
Menge: 1,000 St

**02.04.14 Antenne top2 RC für Wandaufbau**
Antenne für DCF 77 Funksignal; max. 5 Geräte anschließbar; Gehäuse für Wandmontage IP 54

Fabrikat/Typ: Theben/Antenne top2 RC o.glw.

angebotenes Fabrikat/Typ: '.........'
vom Bieter einzutragen

liefern, montieren und nach optimalem Empfang ausrichten
Menge: 1,000 St

**02.04.15 Demontage Dämmerungsschalter**
Demontage und Entsorgung des vorhandenen Dämmerungsschalters

Das Modulgerät ist zu demontieren und ordnungsgemäß durch den AN zu entsorgen.
Menge: 5,000 St

**02.04.16 NEOZED-Sicherungseinsatz D01, 6A**
NEOZED-Sicherungseinsatz D01, 6A

- Bauform: NEOZED
- Größe: D01
- Nennstrom: 6 A

Fabrikat: Hager o. glw.

angebotenes Fabrikat/Typ: '.........'
vom Bieter einzutragen

liefern und einbauen. Die defekte Sicherung ist zu demontieren und ordnungsgemäß durch den AN zu entsorgen.
Menge: 20,000 St

**02.04.17 NEOZED-Sicherungseinsatz D01, 10A**
NEOZED-Sicherungseinsatz D01, 10A

- Bauform: NEOZED
- Größe: D01
- Nennstrom: 10 A

Fabrikat: Hager o. glw.

angebotenes Fabrikat/Typ: '.........'
vom Bieter einzutragen

liefern und einbauen. Die defekte Sicherung ist zu demontieren und ordnungsgemäß durch den AN zu entsorgen.
Menge: 10,000 St

**02.04.18 NEOZED-Sicherungseinsatz D01, 16A**
NEOZED-Sicherungseinsatz D01, 16A

- Bauform: NEOZED
- Größe: D01
- Nennstrom: 16 A

Fabrikat: Hager o. glw.

angebotenes Fabrikat/Typ: '.........'
vom Bieter einzutragen

liefern und einbauen. Die defekte Sicherung ist zu demontieren und ordnungsgemäß durch den AN zu entsorgen.
Menge: 10,000 St

**02.04.19 NEOZED-Sicherungseinsatz D02, 20A**
NEOZED-Sicherungseinsatz D02, 20A

- Bauform: NEOZED
- Größe: D02
- Nennstrom: 20 A

Fabrikat: Hager o. glw.

angebotenes Fabrikat/Typ: '.........'
vom Bieter einzutragen

liefern und einbauen. Die defekte Sicherung ist zu demontieren und ordnungsgemäß durch den AN zu entsorgen.
Menge: 5,000 St

**02.04.20 NEOZED-Sicherungseinsatz D02, 25A**
NEOZED-Sicherungseinsatz D02, 25A

- Bauform: NEOZED
- Größe: D02
- Nennstrom: 25 A

Fabrikat: Hager o. glw.

angebotenes Fabrikat/Typ: '.........'
vom Bieter einzutragen

liefern und einbauen. Die defekte Sicherung ist zu demontieren und ordnungsgemäß durch den AN zu entsorgen.
Menge: 5,000 St

**02.04.21 NH-Sicherungseinsatz Baugröße 00, 20A**
NH-Sicherungseinsatz Baugröße 00, 20A

- Bemessungsstrom: 20 A
- Bemessungsspannung: 500 V AC / 250 V DC
- Baugröße 00

Fabrikat: Hager o. glw.

angebotenes Fabrikat/Typ: '.........'
vom Bieter einzutragen

liefern und einbauen. Die defekte Sicherung ist zu demontieren und ordnungsgemäß durch den AN zu entsorgen.
Menge: 2,000 St

**02.04.22 NH-Sicherungseinsatz Baugröße 00, 25A**
NH-Sicherungseinsatz Baugröße 00, 25A

- Bemessungsstrom: 25 A
- Bemessungsspannung: 500 V AC / 250 V DC
- Baugröße 00

Fabrikat: Hager o. glw.

angebotenes Fabrikat/Typ: '.........'
vom Bieter einzutragen

liefern und einbauen. Die defekte Sicherung ist zu demontieren und ordnungsgemäß durch den AN zu entsorgen.
Menge: 2,000 St

**02.04.23 NH-Sicherungseinsatz Baugröße 00, 50A**
NH-Sicherungseinsatz Baugröße 00, 50A

- Bemessungsstrom: 50 A
- Bemessungsspannung: 500 V AC / 250 V DC
- Baugröße 00

Fabrikat: Hager o. glw.

angebotenes Fabrikat/Typ: '.........'
vom Bieter einzutragen

liefern und einbauen. Die defekte Sicherung ist zu demontieren und ordnungsgemäß durch den AN zu entsorgen.
Menge: 2,000 St

**02.04.24 Kombi-Ableiter**
Kombi-Ableiter DEHNshield TNC 255
3-poliger Kombi-Ableiter für 230/400 V- TN C-Systeme
Ableiter Typ 1 + Typ 2 nach EN 61643-11, Breite 4TE
Anwendungsoptimierter Einsatz im kompakten Elektroinstallationen
Funkenstrecken-Technologie mit Folgestrombegrenzung
Defektanzeige
Höchste Dauerspannung: 255 V AC
Schutzpegel: <= 1,5 kV
Blitzstoßstrom (10/350): 37,5 kA
Energetische Koordination nach DIN EN 62305-4
Ableiter der Red/Line-Familie, sowie direkt zum Endgerät

Fabrikat: DEHN / Typ: DSH TNC 255 o.glw.

angebotenes Fabrikat/Typ: '.........'
vom Bieter einzutragen

Einbau im Straßenbeleuchtungsschrank

liefern, montieren, betriebsbereit anschließen
Menge: 1,000 St

**02.04.25 Tiefenerder**
Tiefenerder zum Errichten von Erdungsanlagen für Ableitungen Typ Z, mit Dreifach-Rändelzapfen
Werkstoff: V4A
Durchmesser Ø: 20 mm
Länge: 1500 mm

liefern und montieren einschließlich Anschluss im Beleuchtungsschrank

Fabrikat: DEHN + SÖHNE oder gleichwertig

ang. Fabr./Typ: '.........'
Menge: 4,000 St.

**02.04.26 Einsteckzylinderschloss für Beleuchtungsschränke**
Einsteckzylinderschloss für Beleuchtungsschränke bzw. Verteilerschränke entsprechend dem Schließsystem für Straßenbeleuchtungssäulen der Gemeinde Fredersdorf-Vogelsdorf, Typ: ABUS - 31E721
liefern und einbauen
Menge: 2,000 St

#### Bereich 02.05 Kabel und Leitungen

**02.05.1 Wärmeschrumpfende Verbindungsgarnitur**
Wärmeschrumpfende Verbindungsgarnitur 0,6/1 kV für Kabeltyp NYY-J, 5 adrig bis 35 mm²,incl. systemgebundenem Zubehör liefern und betriebsbereit montieren inkl. Muffenloch ausheben und wieder verfüllen und verdichten.
Menge: 5,000 St

**02.05.2 Wärmeschrumpfende Abzweigmuffe**
Wärmeschrumpfende Abzweigmuffe 0,6/1 kV für Kabeltyp NYY-J, 5 adrig bis 35 mm²,incl. systemgebundenem Zubehör liefern und betriebsbereit montieren inkl. Muffenloch ausheben und wieder verfüllen und verdichten.
Menge: 1,000 St

**02.05.3 Kunststoffkabel NYY-J 5 x 10 mm²**
Kunststoffkabel NYY-J 5 x 10 mm², Cu-Zahl 480 liefern und mit Kabelwarnband in vorhandenen Kabelgraben oder Kabelschutzrohr verlegen, einschl. Absanden des Kabels mit steinfreiem Boden.
Menge: 50,000 m

**02.05.4 Kunststoffkabel NYY-J 5 x 16 mm²**
Kunststoffkabel NYY-J 5 x 16 mm², Cu-Zahl 768 liefern und mit Kabelwarnband in vorhandenen Kabelgraben oder Kabelschutzrohr verlegen, einschl. Absanden des Kabels mit steinfreiem Boden.
Menge: 50,000 m

**02.05.5 Kunststoffkabel NYY-J 4 x 35 mm²**
Kunststoffkabel NYY-J 4 x 35 mm², Cu-Zahl 1344 liefern und mit Kabelwarnband in vorhandenen Kabelgraben oder Kabelschutzrohr verlegen, einschl. Absanden des Kabels mit steinfreiem Boden.
Menge: 10,000 m

**02.05.6 Gummischlauchleitung 3 x 1,5 mm²**
Gummischlauchleitung  H07RN-F 3G1,5 mm² liefern und mit im Mast verlegen.
Menge: 10,000 m

**02.05.7 Gummischlauchleitung 5 x 1,5 mm²**
Gummischlauchleitung  H07RN-F 5G1,5 mm² liefern und mit im Mast verlegen.
Menge: 10,000 m

**02.05.8 Gummischlauchleitung 3 x 2,5 mm²**
Gummischlauchleitung  H07RN-F 3G2,5 mm² liefern und mit im Mast verlegen.
Menge: 10,000 m

**02.05.9 Anschließen von Kabeln oder Leitungen 5 x 16 mm²**
Anschließen von Kabeln oder Leitungen an beigestellten
Betriebsmitteln, Querschnitt 5 x 16 mm²

Zum Umfang dieser Positionen gehören folgende Arbeiten:
- Anschlußarbeiten am Straßenbeleuchtungsschrank sowie an Leuchtenmaste enthaltend Einführen, Absetzen, eventuell Abfangen und Anklemmen der Kabel bzw. Leitungen einschließlich des erforderlichen Kleinmaterials.
- Dauerhafte Beschriftung der Kabel an beiden Enden in Übereinstimmung mit den Kabelbezeichnungen in den Schaltplänen. Jede Leitung ist an den Anschlussstellen mit Kabelmerkern zu versehen.
Menge: 10,000 St

**02.05.10 Anschließen von Kabeln oder Leitungen 4 x 35 mm²**
Anschließen von Kabeln oder Leitungen an beigestellten
Betriebsmitteln, Querschnitt 4 x 35 mm²

Zum Umfang dieser Positionen gehören folgende Arbeiten:
- Anschlußarbeiten am Straßenbeleuchtungsschrank sowie an Leuchtenmaste enthaltend Einführen, Absetzen, eventuell Abfangen und Anklemmen der Kabel bzw. Leitungen einschließlich des erforderlichen Kleinmaterials.
- Dauerhafte Beschriftung der Kabel an beiden Enden in Übereinstimmung mit den Kabelbezeichnungen in den Schaltplänen. Jede Leitung ist an den Anschlussstellen mit Kabelmerkern zu versehen.
Menge: 5,000 St

**02.05.11 Anschließen von Kabeln oder Leitungen 3 x 2,5 mm²**
Anschließen von Kabeln oder Leitungen an beigestellten
Betriebsmitteln, Querschnitt 3 x 2,5 mm²

Zum Umfang dieser Positionen gehören folgende Arbeiten:
- Anschlußarbeiten am Straßenbeleuchtungsschrank sowie an Leuchtenmaste enthaltend Einführen, Absetzen, eventuell Abfangen und Anklemmen der Kabel bzw. Leitungen einschließlich des erforderlichen Kleinmaterials.
- Dauerhafte Beschriftung der Kabel an beiden Enden in Übereinstimmung mit den Kabelbezeichnungen in den Schaltplänen. Jede Leitung ist an den Anschlussstellen mit Kabelmerkern zu versehen.
Menge: 5,000 St

**02.05.12 Anschließen von Kabeln oder Leitungen bis 5 x 1,5 mm²**
Anschließen von Kabeln oder Leitungen an beigestellten
Betriebsmitteln, Querschnitt bis 5 x 1,5 mm²

Zum Umfang dieser Positionen gehören folgende Arbeiten:
- Anschlußarbeiten am Straßenbeleuchtungsschrank sowie an Leuchtenmaste enthaltend Einführen, Absetzen, eventuell Abfangen und Anklemmen der Kabel bzw. Leitungen einschließlich des erforderlichen Kleinmaterials.
- Dauerhafte Beschriftung der Kabel an beiden Enden in Übereinstimmung mit den Kabelbezeichnungen in den Schaltplänen. Jede Leitung ist an den Anschlussstellen mit Kabelmerkern zu versehen.
Menge: 5,000 St

**02.05.13 Fehlersuche am Erdkabel**
Fehlersuche am Erdkabel mittels geeigneter Messgeräte durch Eingrenzen der Fehlerquelle.

Kosten je gefundenem Kabelfehler
Menge: 5,000 St

#### Bereich 02.06 Schachtarbeiten

**02.06.1 Baustelleneinrichtung für Tiefbauleistungen**
Zulage für Baustelleneinrichtung im Zusammenhang mit Erdkabel-Verlegearbeiten. Einrichten und Räumen der Baustelle für in der Leistungsbeschreibung aufgeführten Tiefbauleistungen sowie Absperr- und Sicherungsmaßnahmen, Ab- und Zuschalten der entsprechenden Beleuchtungsschränke mit Funktionsprobe, Absperrung und Beleuchtung der jeweiligen Baustelle, inkl. Einholung aller Schachtscheine und verkehrsrechtlichen Genehmigungen je Einsatz.
Menge: 10,000 psch

**02.06.2 Boden Kabel ausheben, verfüllen, verdichten (Ma)**
Boden für Kabelgraben profilgerecht ausheben (Maschinenschachtung) einschl. Verbau DIN 18 303, verfüllen und verdichten nach dem Merkblatt für das Verfüllen von Leitungsgräben, Bodenverdrängung über 10 bis 20 %, verdrängter Boden wird Eigentum des AN und ist zu beseitigen, Aushubtiefe bis 0,80 m, Sohlenbreite der Gräben bis 0,40m (Bodenklasse 3 und/oder 4).
Menge: 30,000 m

**02.06.3 Boden Kabel ausheben, verfüllen, verdichten (Ha)**
Boden für Kabelgraben profilgerecht ausheben (Handschachtung) einschl. Verbau DIN 18 303, verfüllen und verdichten nach dem Merkblatt für das Verfüllen von Leitungsgräben, Bodenverdrängung über 10 bis 20 %, verdrängter Boden wird Eigentum des AN und ist zu beseitigen, Aushubtiefe bis 0,80 m, Sohlenbreite der Gräben bis 0,40m (Bodenklasse 3 und/oder 4).
Menge: 5,000 m

**02.06.4 Einbau von Füllmaterial**
Einbau von Füllmaterial für Einbettung von Kabeln, profilgerecht mit vom AN zu liefernden geeigneten Boden verdichten, einbauen in Kabelgräben, Schichtdicke über 5 bis 10 cm. Sohlenbreite 0,40 m.
Menge: 35,000 m

**02.06.5 Markierung von Kabeltrassen**
Markierung von Kabeltrassen herstellen aus Kabelwarnband, Farbton gelb, mit Beschriftung ("Straßenbeleuchtung"), verlegen 40 cm über Kabelachse

liefern und verlegen
Menge: 35,000 m

**02.06.6 Kabelmerkstein**
Kabelmerkstein, Abmaße ca.: 160 x 120 x 600 mm

liefern und einbauen
Menge: 1,000 St

**02.06.7 Gehwegpflaster (Betonstein) aufnehmen und neu verlegen**
Gehwegpflaster (Betonstein) aufnehmen und fachgerecht wieder schließen und verdichten. Die Leistung beinhaltet: Herstellung Planum, Schottertragschicht, Pflasterbettung, Dicke nach Erfordernis.
Menge: 1,000 m²

**02.06.8 Straßenpflaster (Betonstein) aufnehmen und neu verlegen**
Straßenpflaster (Betonstein) aufnehmen und fachgerecht wieder schließen und verdichten. Die Leistung beinhaltet: Herstellung Planum, Schottertragschicht, Pflasterbettung Dicke nach Erfordernis.
Menge: 1,000 m²

**02.06.9 Kabelschutzrohr**
Schutz von Kabeln liefern und herstellen, aus Kabelschutzrohren aus PE, DN 63, verlegen einrohrig im offenen Graben, einschließlich Sandbettung und Schutzschicht.

Hersteller / Typ: Fränkische/ Kabuflex R plus 63 Typ 450 o.glw.

angebot. Fabrikat/Typ: '.........'
  vom Bieter einzutragen
Menge: 5,000 m

**02.06.10 Herstellen von Suchschachtungen**
Herstellen von Suchschachtungen im Bereich anderer Medienträger, bzw. Suchen des vorhandenen Beleuchtungskabels (1 Stück Suchschachtung 0,3m breit, 0,8m tief) einschl. Wiederverfüllen und Wiederherstellen des vorgefundenen Oberflächenbelages.
Menge: 5,000 m

**02.06.11 Rohrvortrieb DN 63 aus Kunststoffrohr**
Rohrvortrieb DN 63 aus Kunststoffrohr als Baum-, Zufahrt- oder Straßendurchörterung, einschließlich Lieferung Schutzrohr gem. LV Pos. 02.06.9, Tiefe 0,70-1,00 m
Menge: 36,000 m

**02.06.12 Start-, Zwischen- und. Zielgruben**
Herstellen von Start-, Zwischen- und. Zielgruben. Erdarbeiten Bodenklasse 3. Zwischenlagern des Aushubs, Wiederverfüllen und Verdichten.
Grubenmaße: L x B x T = 2 x 1 x 0,8 m
Menge: 4,000 St

**02.06.13 Sichern der Aufbruchstellen**
*** Pauschalposition
Sichern der Aufbruchstellen durch Absperren mit Absperreinrichtungen entsprechend den Richtlinien

Baustelle einrichten vorhalten und wieder demontieren
Menge: 1,000 psch

**02.06.14 Strauchwerk im Bereich der Kabeltrassen**
Strauchwerk im Bereich der Kabeltrassen entfernen und entsorgen
Menge: 10,000 m

**02.06.15 Freischneiden**
Freileitung und Leuchten im Bereich von Bäumen unter Anleitung eines Fachmannes freischneiden. Schnittgut entsorgen, einschl. erforderl. Gerüste und Hebezeuge.
Einheit je Baum
Menge: 10,000 St

**02.06.16 Rasenansaat**
Rasenflächen und Streifen die durch die Schachtarbeiten beschädigt wurden, mit Mutterboden auffüllen (bis 5 cm Dicke) und Rasen aussäen.Regelsaatgutmischung: RSM 8, Saatgutmenge: 20 g/m².
Menge: 1,000 m²

**02.06.17 Mutterboden liefern**
Mutterboden, BK. 1, liefern und andecken, Stärke i.M. 10 cm.
Menge: 5,000 m³

**02.06.18 Verbesserung der Standsicherheit der Maste**
Zur Verbesserung der Standsicherheit der Maste ist eine Betonplombe oberhalb der Kabeleinführungsöffnung in einer Stärke von 30 cm und einem Querschnitt von 50 x 50 cm vorzusehen.
Menge: 2,000 St

#### Bereich 02.07 Leistungen an Freileitungsanlagen

**02.07.1 Feld Freileitungsseil spannen und befestigen**
Feld Freileitungsseil spannen und befestigen (ca. 40m)
(25 mm² AL)

liefern, montieren einschl. erforderl. Zubehör,
Leitern, bzw. Hebebühnen
Menge: 1,000 St

**02.07.2 Freileitungsklemmen (Endbund-Verbindung)**
Freileitungsklemmen (Endbund-Verbindung)
aus korrosionsbeständiger hochfester Aluminiumlegierung
Fabrikat: Pfisterer Nr. 331480480

liefern montieren, einschl. erforderliches
Montagezubehör, Leitern, bzw. Hebebühne
Menge: 10,000 St

**02.07.3 Verbindung Freileitungsseil (Kerbverbindung)**
Verbindung Freileitungsseil (Kerbverbindung)

liefern und herstellen, einschl. erforderliches
Montagezubehör, Leitern, bzw. Hebebühne
Menge: 5,000 St

**02.07.4 Isolatoren an Holzmast**
Isolatoren an Holzmast

Isolator liefern, montieren einschl. Zubehör, Leitern,
bzw. Hebebühnen
Menge: 2,000 St

**02.07.5 Isolatoren an Betonmast**
Isolatoren an Betonmast

Isolator liefern, montieren einschl. Zubehör, Leitern,
bzw. Hebebühne
Menge: 2,000 St

**02.07.6 Holzmast**
Holzmast, LPH 8m

liefern und montieren einschl. Erdarbeiten (Boden für Aufstellung der Maste ausheben, wieder verfüllen und verdichten) und der erforderl. Gerüste und Hebezeuge.
Menge: 1,000 St

**02.07.7 Betonmast**
Betonmast, LPH 8m

liefern und montieren einschl. Erdarbeiten (Boden für Aufstellung der Maste ausheben, wieder verfüllen und verdichten) und der erforderl. Gerüste und Hebezeuge.
Menge: 1,000 St

**02.07.8 Beigestellter Betonmast montieren**
Beigestellter Betonmast montieren einschl. Erdarbeiten (Boden für Aufstellung der Maste ausheben, wieder verfüllen und verdichten) und der erforderl. Gerüste und Hebezeuge.

Die Transportkosten der beigestellten Betonmaste vom Bauhof der Gemeinde Fredersdorf-Vogelsdorf zur Baustelle (maximal 5 km) sind im Angebotspreis für die Montage mit zu berücksichtigen.
Menge: 1,000 St

**02.07.9 Mastaufführung an Holzmast**
Mastaufführung an Holzmast

herstellen, einschl. erforderl. Zubehör wie Schutzrohr,
Schlitzbandeisen, Schellen und Kleinmaterial sowie
Leitern bzw. Hebebühnen
Menge: 1,000 St

**02.07.10 Mastaufführung an Betonmast**
Mastaufführung an Betonmast

herstellen, einschl. erforderl. Zubehör wie Schutzrohr,
Schlitzbandeisen, Schellen und Kleinmaterial sowie
Leitern bzw. Hebebühnen
Menge: 1,000 St

#### Bereich 02.08 Demontage und Entsorgung

**02.08.1 Demontage Ansatz-, Aufsatzleuchte**
Ansatz-, Aufsatzleuchte für 1xNAV 50 W bis 150 W an Stahl-, bzw. Betonmast, bis 8m Höhe einschl. Ausleger demontieren. Nicht wiederverwendbares Material ist zu entsorgen.

Inkl. An- und Abfahrt, notwendiger Hebezeuge, Absperrmaßnahmen, Klemmarbeiten und Kleinmaterial.
Menge: 10,000 St

**02.08.2 Demontage Betonmast LPH 6 m**
Betonmast LPH 6 m

demontieren und entsorgen einschl. Absperrmaßnahmen, Erdarbeiten und der erforderl. Gerüste und Hebezeuge. Die Erdgrube ist mit vom AN zu liefernden geeignetem Boden zu verfüllen und verdichten.
Menge: 1,000 St

**02.08.3 Demontage Betonmast LPH 8 m**
Betonmast LPH 8 m

demontieren und entsorgen einschl. Erdarbeiten und der erforderl. Gerüste und Hebezeuge. Die Erdgrube ist mit vom AN zu liefernden geeignetem Boden zu verfüllen und verdichten.
Menge: 1,000 St

**02.08.4 Demontage Holzmast LPH 8 m**
Holzmast (mit Teeröl imprägniert) LPH 8 m

demontieren und entsorgen einschl. Erdarbeiten und der erforderl. Gerüste und Hebezeuge. Die Erdgrube ist mit vom AN zu liefernden geeignetem Boden zu verfüllen und verdichten.
Menge: 1,000 St

**02.08.5 Demontage Stahlmast LPH bis 7,0 m**
Stahlmast LPH bis 7,0 m

demontieren und entsorgen einschl. Erdarbeiten und der erforderl. Gerüste und Hebezeuge. Die Erdgrube ist mit vom AN zu liefernden geeignetem Boden zu verfüllen und verdichten.
Menge: 1,000 St

**02.08.6 Demontage Peitschenmast aus Stahl LPH bis 8 m**
Peitschenmast aus Stahl LPH bis 8 m

demontieren und entsorgen einschl. Erdarbeiten und der erforderl. Gerüste und Hebezeuge. Die Erdgrube ist mit vom AN zu liefernden geeignetem Boden zu verfüllen und verdichten.
Menge: 1,000 St

**02.08.7 Entsorgung Kunststoffkabel NAYY-J bzw. NYY-J**
Kunststoffkabel NAYY-J 4 x 25 mm², bzw. NYY-J 5 x 16 mm²

entsorgen
Menge: 10,000 m

**02.08.8 Freileitungsseil Alu 25 mm²**
Freileitungsseil Alu 25 mm²

demontieren und entsorgen einschl. der erforderl. Gerüste und Hebezeuge
Menge: 10,000 m

**02.08.9 Demontage Hausseitige Abschirmung**
Hausseitige Abschirmung für Mini Iridium gen4 Leuchten BL1 oder BL2 demontieren.

Inkl. An- und Abfahrt, notwendiger Hebezeuge und Absperrmaßnahmen
Menge: 1,000 St

#### Bereich 02.09 Sonstiges

*Hinweis: Hinweise Stundenlohnarbeiten*
Stundenlohnarbeiten sind nur mit Genehmigung des Auftraggebers / Bauleitung auszuführen. Diese Arbeiten sind rechtzeitig anzumelden und schriftlich bestätigen zu lassen. Sie werden nur mit Unterschrift der Bauleitung anerkannt.
Die angegebenen Stundenverrechnungssätze sind unter Beachtung der preisrechtlichen Vorschriften einschließlich aller betrieblichen Zuschläge und Nebenkosten zu ermitteltn und gelten unabhängig von der Anzahl der abzurechnenden Stunden. Diese Anmerkung gilt der Anerkennung des LV‘s.

**02.09.2 Stundenlohnsatz E-Monteur**
Menge: 10,000 St

### Titel 03 Vorhalten eines Bereitschaftsdienstes über 24 Stunden zum Soforteinsatz

**03.1 Monatspauschale für die Störungsbereitschaft**
Monatspauschale für das Vorhalten eines Bereitschaftsdienstes zum Soforteinsatz über 24 Stunden bei Störungen an der Straßenbeleuchtung oder bei Havarien im Zusammenhang mit der Straßenbeleuchtung (z.B. umgefahrene Leuchten) von denen akute Gefahr ausgeht.
Menge: 12,000 psch

**03.2 Sicherung der beschädigten Anlagen**
Sicherung der beschädigten Anlagen (Leuchten, Beleuchtungsschränke, Bushäuser) nach Anfahrschäden oder Verkehrsunfällen von denen akute Gefahr ausgeht. Zum Umfang dieser Position gehört die Abschaltung und Sicherung der beschädigten Anlage sowie Feststellen und Aufnahme der Schäden zur späteren Schadensregulierung.

inkl. Kosten für Fahrzeuge, An- und Abfahrt, Leitern, Hebezeug, Absperrungen, sonstige Technik und Personal

Der Angebotspreis ist je Einsatz anzugeben.
Menge: 5,000 St
